# Caldera per a la combustió d'estelles de fusta

- Propietat de l'arxiu: CYPE INGENIEROS, S.A.
- Format: FIEBDC-3/2002
- Divisa: EUR
- Costos indirectes: 3.00 %
- IVA: 21.00 %

## I Instal·lacions

### IC Calefacció, refrigeració, climatització i A.C.S.

#### ICQ Calderes de biomassa

**ICQ010** U Caldera per a la combustió d'estelles de fusta.
Caldera per a la combustió d'estelles, potència nominal de 6 a 20 kW, amb cos d'acer soldat i assajat a pressió, de 1490x600x960 mm, aïllament interior, càmera de combustió amb sistema automàtic de neteja del cremador mitjançant graella basculant, bescanviador de calor de tubs verticals amb mecanisme de neteja automàtica, sistema de recollida i extracció de cendres del mòdul de combustió i dipòsit de cendres extraïble, control de la combustió mitjançant sonda integrada, sistema de comandament integrat amb pantalla tàctil, per al control de la combustió, de l'acumulador d'A.C.S., d'el dipòsit d'inèrcia, d'el sistema d'elevació de la temperatura de retorn i de la vàlvula mescladora per a un ràpid escalfament del circuit de calefacció, base de recolzament antivibracions, sistema d'elevació de la temperatura de retorn per sobre de 55°C, compost per vàlvula motoritzada de 3 vies de 1" de diàmetre i bomba de circulació, regulador de tir de 150 mm de diàmetre, connexió antivibració per a conducte de fums de 150 mm de diàmetre, limitador tèrmic de seguretat, tarat a 95°C, sense incloure el conducte per a evacuació dels productes de la combustió. Totalment muntada, connexionada i posada en marxa per l'empresa instal·ladora per a la comprovació del seu correcte funcionament.
Inclou: Replanteig. Presentació dels elements. Muntatge de la caldera i els seus accessoris. Connexionat amb les xarxes de conducció d'aigua, de salubritat i elèctrica, i amb el conducte d'evacuació dels productes de la combustió. Posada en marxa.
Criteri d'amidament de projecte: Nombre d'unitats previstes, segons documentació gràfica de Projecte.
Criteri de mesura d'obra: Es mesurarà el nombre d'unitats realment executades segons especificacions de Projecte.

| Codi | Ut | Descripció | Rendiment | Preu | Import |
|---|---|---|---|---|---|
| mt38cbh013aa | U | Caldera per a la combustió d'estelles, potència nominal de 6 a 20 kW, amb cos d'acer soldat i assajat a pressió, de 1490x600x960 mm, aïllament interior, càmera de combustió amb sistema automàtic de neteja del cremador mitjançant graella basculant, bescanviador de calor de tubs verticals amb mecanisme de neteja automàtica, sistema de recollida i extracció de cendres del mòdul de combustió i dipòsit de cendres extraïble, control de la combustió mitjançant sonda integrada, sistema de comandament integrat amb pantalla tàctil, per al control de la combustió, de l'acumulador d'A.C.S., d'el dipòsit d'inèrcia, d'el sistema d'elevació de la temperatura de retorn i de la vàlvula mescladora per a un ràpid escalfament del circuit de calefacció. (material) | 1.000 | 13419.90 | 13419.90 |
| mt38cbh099c | U | Base de recolzament antivibracions, per a caldera. (material) | 1.000 | 140.40 | 140.40 |
| mt38cbh097a | U | Limitador tèrmic de seguretat, tarat a 95°C, format per vàlvula i sonda de temperatura. (material) | 1.000 | 79.95 | 79.95 |
| mt38cbh085aaa | U | Sistema d'elevació de la temperatura de retorn per sobre de 55°C, compost per vàlvula motoritzada de 3 vies de 1" de diàmetre i bomba de circulació, per evitar condensacions i deposicions de sutge a l'interior de la caldera. (material) | 1.000 | 557.70 | 557.70 |
| mt38cbh091b | U | Connexió antivibració per a conducte de fums de 150 mm de diàmetre. (material) | 1.000 | 211.58 | 211.58 |
| mt38cbh096b | U | Regulador de tir de 150 mm de diàmetre, per a caldera. (material) | 1.000 | 187.20 | 187.20 |
| mt38cbh102a | U | Supervisió i direcció del procediment d'assemblatge i connexionat intern de caldera de biomassa. (material) | 1.000 | 575.25 | 575.25 |
| mt38cbh103a | U | Assemblatge i connexionat intern de caldera de biomassa. (material) | 1.000 | 731.25 | 731.25 |
| mt38cbh100b | U | Posada en marxa i formació en el maneig de caldera de biomassa. (material) | 1.000 | 349.05 | 349.05 |
| mo004 | h | Oficial 1ª calefactor. (mà d'obra) | 7.193 | 29.34 | 211.04 |
| mo103 | h | Ajudant calefactor. (mà d'obra) | 7.193 | 25.25 | 181.62 |
| % | % | Costos directes complementaris | 2 % | 16644.94 | 332.90 |
|  |  | Costos directes |  |  | 16977.84 |
