# Ventilador

- Propietat de l'arxiu: CYPE INGENIEROS, S.A.
- Format: FIEBDC-3/2002
- Divisa: EUR
- Costos indirectes: 3.00 %
- IVA: 21.00 %

## I Instal·lacions

### IC Calefacció, refrigeració, climatització i A.C.S.

#### ICR Sistemes de conducció d'aire

**ICR001** U Ventilador.
Ventilador helicoïdal mural amb hèlix d'alumini, motor per a alimentació monofàsica a 230 V i 50 Hz de freqüència, amb protecció tèrmica, aïllament classe F, grau de protecció IP65 i caixa de borns ignífuga amb condensador, de 1300 r.p.m., potència absorbida 0,1 kW, cabal màxim 2350 m³/h, nivell de pressió sonora 54 dBA. Inclús accessoris i elements de fixació.
Inclou: Replanteig. Col·locació i fixació del ventilador. Connexionat i comprovació del seu correcte funcionament.
Criteri d'amidament de projecte: Nombre d'unitats previstes, segons documentació gràfica de Projecte.
Criteri de mesura d'obra: Es mesurarà el nombre d'unitats realment executades segons especificacions de Projecte.

| Codi | Ut | Descripció | Rendiment | Preu | Import |
|---|---|---|---|---|---|
| mt42vsp255a | U | Ventilador helicoïdal mural amb hèlix d'alumini, motor per a alimentació monofàsica a 230 V i 50 Hz de freqüència, amb protecció tèrmica, aïllament classe F, grau de protecció IP65 i caixa de borns ignífuga amb condensador, de 1300 r.p.m., potència absorbida 0,1 kW, cabal màxim 2350 m³/h, nivell de pressió sonora 54 dBA. (material) | 1.000 | 478.66 | 478.66 |
| mt42vsp900b | U | Accessoris i elements de fixació de ventilador helicoïdal mural. (material) | 1.000 | 43.14 | 43.14 |
| mo011 | h | Oficial 1ª muntador. (mà d'obra) | 4.795 | 29.34 | 140.69 |
| mo080 | h | Ajudant muntador. (mà d'obra) | 4.795 | 25.28 | 121.22 |
| % | % | Costos directes complementaris | 2 % | 783.71 | 15.67 |
|  |  | Costos directes |  |  | 799.38 |
