# Recuperador de calor i humitat aire-aire, amb bateria d'aigua. Instal·lació en terra

- Propietat de l'arxiu: CYPE INGENIEROS, S.A.
- Format: FIEBDC-3/2002
- Divisa: EUR
- Costos indirectes: 3.00 %
- IVA: 21.00 %

## I Instal·lacions

### IC Calefacció, refrigeració, climatització i A.C.S.

#### ICR Sistemes de conducció d'aire

**ICR107** U Recuperador de calor i humitat aire-aire, amb bateria d'aigua. Instal·lació en terra.
Recuperador de calor i humitat aire-aire, cabal d'aire nominal 13500 m³/h, dimensions 2210x2155x2020 mm, pes 1250 kg, pressió estàtica d'aire nominal 350 Pa, pressió sonora a 1 m 12,1 dBA, alimentació trifàsica a 400 V, eficiència de recuperació frigorífica en condicions humides 78,3%, potència frigorífica recuperada 21,8 kW (temperatura de l'aire exterior 32°C amb humitat relativa del 50% i temperatura ambiente 26°C amb humitat relativa del 50%), eficiència de recuperació calorífica en condicions humides 78,3%, potència calorífica recuperada 151,7 kW (temperatura de l'aire exterior -10°C amb humitat relativa del 90% i temperatura ambiente 22°C amb humitat relativa del 50%), amb bescanviador rotatiu entàlpic d'aliatge d'alumini amb tractament higroscòpic, ventiladors d'aspiració individual amb pales corbes cap endarrere acoblats directament a motors electrònics tipus EC Inverter, bypass amb motor d'accionament de la comporta per corretja per a canvi de mode d'operació de recuperació a free-cooling, estructura de perfils d'alumini extrudit, panells de tancament d'acer prepintat RAL 9002, de 42 mm d'espessor, tipus sandvitx, amb junts d'estanquitat especials i aïllament de llana mineral, filtre d'aire classe F7 en l'entrada d'aire exterior, filtre d'aire classe F7 en la sortida d'aire a l'exterior, filtre d'aire classe M5 en el retorn d'aire de l'interior, pressòstats diferencials per als filtres, accés als ventiladors i als filtres d'aire a través dels panells d'inspecció, possibilitat d'accés lateral als filtres, quadre elèctric a l'interior de la unitat i control remot per a la regulació de la ventilació i de la temperatura, per a la supervisió de l'estat dels filtres d'aire, programació setmanal, gestió de les funcions de desgebrament i antiglaç per a la secció opcional amb bateria d'aigua i integració amb BMS mitjançant protocol de comunicació Modbus i bus de comunicació RS-485, amb secció amb bateria d'aigua, per a calefacció i refrigeració, potència frigorífica total 118,4 kW, potència frigorífica sensible 65,1 kW, potència calorífica 111,2 kW. Instal·lació en terra.
Inclou: Replanteig. Col·locació i fixació. Connexionat amb la xarxa elèctrica. Connexionat amb la xarxa de conducció d'aigua. Comprovació del seu correcte funcionament.
Criteri d'amidament de projecte: Nombre d'unitats previstes, segons documentació gràfica de Projecte.
Criteri de mesura d'obra: Es mesurarà el nombre d'unitats realment executades segons especificacions de Projecte.

| Codi | Ut | Descripció | Rendiment | Preu | Import |
|---|---|---|---|---|---|
| mt42lmf030m | U | Recuperador de calor i humitat aire-aire, cabal d'aire nominal 13500 m³/h, dimensions 2210x2155x2020 mm, pes 1250 kg, pressió estàtica d'aire nominal 350 Pa, pressió sonora a 1 m 12,1 dBA, alimentació trifàsica a 400 V, eficiència de recuperació frigorífica en condicions humides 78,3%, potència frigorífica recuperada 21,8 kW (temperatura de l'aire exterior 32°C amb humitat relativa del 50% i temperatura ambiente 26°C amb humitat relativa del 50%), eficiència de recuperació calorífica en condicions humides 78,3%, potència calorífica recuperada 151,7 kW (temperatura de l'aire exterior -10°C amb humitat relativa del 90% i temperatura ambiente 22°C amb humitat relativa del 50%), amb bescanviador rotatiu entàlpic d'aliatge d'alumini amb tractament higroscòpic, ventiladors d'aspiració individual amb pales corbes cap endarrere acoblats directament a motors electrònics tipus EC Inverter, bypass amb motor d'accionament de la comporta per corretja per a canvi de mode d'operació de recuperació a free-cooling, estructura de perfils d'alumini extrudit, panells de tancament d'acer prepintat RAL 9002, de 42 mm d'espessor, tipus sandvitx, amb junts d'estanquitat especials i aïllament de llana mineral, filtre d'aire classe F7 en l'entrada d'aire exterior, filtre d'aire classe F7 en la sortida d'aire a l'exterior, filtre d'aire classe M5 en el retorn d'aire de l'interior, pressòstats diferencials per als filtres, accés als ventiladors i als filtres d'aire a través dels panells d'inspecció, possibilitat d'accés lateral als filtres, quadre elèctric a l'interior de la unitat i control remot per a la regulació de la ventilació i de la temperatura, per a la supervisió de l'estat dels filtres d'aire, programació setmanal, gestió de les funcions de desgebrament i antiglaç per a la secció opcional amb bateria d'aigua i integració amb BMS mitjançant protocol de comunicació Modbus i bus de comunicació RS-485. (material) | 1.000 | 43758.98 | 43758.98 |
| mt42lmf515f | U | Secció amb bateria d'aigua, per a calefacció i refrigeració, potència frigorífica total 118,4 kW, potència frigorífica sensible 65,1 kW, potència calorífica 111,2 kW, amb vàlvula motoritzada de 3 vies, modulant. (material) | 1.000 | 10449.08 | 10449.08 |
| mo005 | h | Oficial 1ª instal·lador de climatització. (mà d'obra) | 2.038 | 29.34 | 59.79 |
| mo104 | h | Ajudant instal·lador de climatització. (mà d'obra) | 2.038 | 25.25 | 51.46 |
| % | % | Costos directes complementaris | 2 % | 54319.31 | 1086.39 |
|  |  | Costos directes |  |  | 55405.70 |
