# Captador geotèrmic horitzontal

- Propietat de l'arxiu: CYPE INGENIEROS, S.A.
- Format: FIEBDC-3/2002
- Divisa: EUR
- Costos indirectes: 3.00 %
- IVA: 21.00 %

## I Instal·lacions

### IC Calefacció, refrigeració, climatització i A.C.S.

#### ICU Geotèrmia

**ICU015** m² Captador geotèrmic horitzontal.
Captador geotèrmic horitzontal, format per tub de polietilè PE 100, de 40 mm de diàmetre exterior i 3,7 mm de gruix, SDR11, PN=16 atm, col·locats amb una separació de 50 cm entre ells, sobre llit de sorra de 0 a 5 mm de diàmetre i posterior reomplert amb el mateix material, gruix total de la capa 20 cm, sense incloure l'excavació ni el posterior reomplert principal de l'excavació. Inclús accessoris i peces especials. Totalment muntat, connexionat i provat.
Inclou: Eliminació de les terres soltes del fons de l'excavació. Replanteig del recorregut de les canonades, accessoris i peces especials. Estesa del llit de sorra. Col·locació de canonades, accessoris i peces especials. Execució del reomplert amb sorra.
Criteri d'amidament de projecte: Superfície mesurada segons documentació gràfica de Projecte.
Criteri de mesura d'obra: Es mesurarà la superfície realment executada segons especificacions de Projecte.

| Codi | Ut | Descripció | Rendiment | Preu | Import |
|---|---|---|---|---|---|
| mt01ara010a | m³ | Sorra amb granulometria de 0 a 5 mm de diàmetre, neta. (material) | 0.200 | 14.30 | 2.86 |
| mt37tpa100dc | m | Tub de polietilè PE 100, de 40 mm de diàmetre exterior i 3,7 mm de gruix, SDR11, PN=16 atm, segons UNE-EN 12201-2, amb el preu incrementat el 10% en concepte d'accessoris i peces especials. (material) | 2.000 | 3.06 | 6.12 |
| mo004 | h | Oficial 1ª calefactor. (mà d'obra) | 0.168 | 29.34 | 4.93 |
| mo103 | h | Ajudant calefactor. (mà d'obra) | 0.168 | 25.25 | 4.24 |
| % | % | Costos directes complementaris | 2 % | 18.15 | 0.36 |
|  |  | Costos directes |  |  | 18.51 |
