# Control centralitzat d'instal·lació de climatització

- Propietat de l'arxiu: CYPE INGENIEROS, S.A.
- Format: FIEBDC-3/2002
- Divisa: EUR
- Costos indirectes: 3.00 %
- IVA: 21.00 %

## I Instal·lacions

### IC Calefacció, refrigeració, climatització i A.C.S.

#### ICX Dispositius de control centralitzat

**ICX010** U Control centralitzat d'instal·lació de climatització.
Control centralitzat d'instal·lació de climatització format pels següents elements: controlador de planta (BC), amb capacitat de gestionar fins a 60 fan-coils via bus de comunicacions configurable per a 2 tubs només fred o només calor, 2 tubs fred i calor amb o sense suport de resistències elèctriques i 4 tubs; interfície home-màquina (HMI), per a visualització i configuració, amb pantalla LCD il·luminada, amb 8 línies de text en multillenguatge (inclòs castellà); adaptador de refrigeradora (relé + bornes); transformador per a controlador de planta; sonda de temperatura exterior per a controlador de planta; caixa de PVC per a controlador de planta, de 380x300x120 mm; alimentador de bus; placa electrònica de comunicació OPC, per a integració en BMS / Telegestió: comunicació bidireccional, OPC/Web server protocol TPC/IP via Ethernet, cable de bus de comunicacions d'un parell, de 1 mm² de secció, trenat de 5 voltes per metre. Totalment muntat, connexionat i provat.
Inclou: Replanteig. Col·locació i fixació dels elements. Connexionat amb la xarxa elèctrica.
Criteri d'amidament de projecte: Nombre d'unitats previstes, segons documentació gràfica de Projecte.
Criteri de mesura d'obra: Es mesurarà el nombre d'unitats realment executades segons especificacions de Projecte.

| Codi | Ut | Descripció | Rendiment | Preu | Import |
|---|---|---|---|---|---|
| mt42cnt010a | U | Controlador de planta (BC), amb capacitat de gestionar fins a 60 fan-coils via bus de comunicacions configurable per a 2 tubs només fred o només calor, 2 tubs fred i calor amb o sense suport de resistències elèctriques i 4 tubs. (material) | 1.000 | 1319.00 | 1319.00 |
| mt42cnt020a | U | Adaptador de refrigeradora (relé + bornes). (material) | 1.000 | 47.00 | 47.00 |
| mt42cnt030a | U | Transformador per a controlador de planta. (material) | 1.000 | 58.00 | 58.00 |
| mt42cnt050a | U | Sonda de temperatura exterior per a controlador de planta. (material) | 1.000 | 38.00 | 38.00 |
| mt42cnt060a | U | Caixa de PVC per a controlador de planta, de 380x300x120 mm. (material) | 1.000 | 75.00 | 75.00 |
| mt42cnt070a | U | Alimentador de bus. (material) | 1.000 | 425.00 | 425.00 |
| mt42cnt080a | U | Placa electrònica de comunicació OPC, per a integració en BMS / Telegestió: comunicació bidireccional, OPC/Web server protocol TPC/IP via Ethernet. (material) | 1.000 | 1604.00 | 1604.00 |
| mt42cnt040a | U | Interfície home-màquina (HMI), per a visualització i configuració, amb pantalla LCD il·luminada, amb 8 línies de text en multillenguatge (inclòs castellà). (material) | 1.000 | 502.00 | 502.00 |
| mt42cnt120a | m | Cable de bus de comunicacions d'un parell, de 1 mm² de secció, trenat de 5 voltes per metre. (material) | 100.000 | 5.20 | 520.00 |
| mo005 | h | Oficial 1ª instal·lador de climatització. (mà d'obra) | 2.470 | 29.34 | 72.47 |
| mo104 | h | Ajudant instal·lador de climatització. (mà d'obra) | 2.470 | 25.25 | 62.37 |
| % | % | Costos directes complementaris | 2 % | 4722.84 | 94.46 |
|  |  | Costos directes |  |  | 4817.30 |
