# Fusible de ganivetes

- Propietat de l'arxiu: CYPE INGENIEROS, S.A.
- Format: FIEBDC-3/2002
- Divisa: EUR
- Costos indirectes: 3.00 %
- IVA: 21.00 %

## I Instal·lacions

### IE Elèctriques

#### IEX Aparellatge

**IEX305** U Fusible de ganivetes.
Conjunt fusible, format per fusible de ganivetes, tipus gG, intensitat nominal 80 A, poder de tall 120 kA, mida T1 i base per a fusible de ganivetes, unipolar (1P), intensitat nominal 250 A. Totalment muntat, connexionat i provat.
Inclou: Muntatge i connexionat de l'element.
Criteri d'amidament de projecte: Nombre d'unitats previstes, segons documentació gràfica de Projecte.
Criteri de mesura d'obra: Es mesurarà el nombre d'unitats realment executades segons especificacions de Projecte.

| Codi | Ut | Descripció | Rendiment | Preu | Import |
|---|---|---|---|---|---|
| mt35amc820ckC | U | Fusible de ganivetes, tipus gG, intensitat nominal 80 A, poder de tall 120 kA, mida T1, segons UNE-EN 60269-1. (material) | 1.000 | 10.73 | 10.73 |
| mt35amc830bc | U | Base per a fusible de ganivetes, unipolar (1P), intensitat nominal 250 A, segons UNE-EN 60269-1. (material) | 1.000 | 19.38 | 19.38 |
| mo003 | h | Oficial 1ª electricista. (mà d'obra) | 0.240 | 29.34 | 7.04 |
| % | % | Costos directes complementaris | 2 % | 37.15 | 0.74 |
|  |  | Costos directes |  |  | 37.89 |
