# Dipòsit de superfície prefabricat per a aigua potable

- Propietat de l'arxiu: CYPE INGENIEROS, S.A.
- Format: FIEBDC-3/2002
- Divisa: EUR
- Costos indirectes: 3.00 %
- IVA: 21.00 %

## I Instal·lacions

### IF Fontaneria

#### IFD Dipòsits/grups de pressió

**IFD050** U Dipòsit de superfície prefabricat per a aigua potable.
Dipòsit de superfície de polièster reforçat amb fibra de vidre, cilíndric, de 1000 l, amb tapa, airejador i sobreeixidor, per a aigua potable; vàlvula de tall de comporta de llautó fos de 1" DN 25 mm per a l'entrada; mecanisme de tall d'ompliment format per vàlvula de flotador; vàlvula d'esfera per a buidat; vàlvula de tall de comporta de llautó fos de 1" DN 25 mm per a la sortida. Inclús material auxiliar. Totalment muntat, connexionat i provat.
Inclou: Replanteig. Neteja de la base de suport del dipòsit. Col·locació, fixació i muntatge del dipòsit. Col·locació i muntatge de vàlvules. Col·locació i fixació de canonades i accessoris.
Criteri d'amidament de projecte: Nombre d'unitats previstes, segons documentació gràfica de Projecte.
Criteri de mesura d'obra: Es mesurarà el nombre d'unitats realment executades segons especificacions de Projecte.

| Codi | Ut | Descripció | Rendiment | Preu | Import |
|---|---|---|---|---|---|
| mt37sve010c | U | Vàlvula d'esfera de llautó niquelat per roscar de 3/4". (material) | 1.000 | 7.30 | 7.30 |
| mt37svc010f | U | Vàlvula de comporta de llautó fosa, per roscar, de 1". (material) | 2.000 | 9.14 | 18.28 |
| mt37vfl010c | U | Vàlvula de flotador de 1" de diàmetre, per a una pressió màxima de 6 bar, amb cos de llautó, boia esfèrica roscada de llautó i obturador de goma. (material) | 1.000 | 67.95 | 67.95 |
| mt37dps020d | U | Dipòsit de polièster reforçat amb fibra de vidre, cilíndric, de 1000 l, amb tapa, airejador i sobreeixidor, per col·locar en superfície. (material) | 1.000 | 330.12 | 330.12 |
| mt37www010 | U | Material auxiliar per a instal·lacions de lampisteria. (material) | 1.000 | 1.40 | 1.40 |
| mo008 | h | Oficial 1ª lampista. (mà d'obra) | 1.990 | 29.34 | 58.39 |
| mo107 | h | Ajudant lampista. (mà d'obra) | 1.990 | 25.25 | 50.25 |
| % | % | Costos directes complementaris | 2 % | 533.69 | 10.67 |
|  |  | Costos directes |  |  | 544.36 |
