# Instal·lació interior de gas en local

- Propietat de l'arxiu: CYPE INGENIEROS, S.A.
- Format: FIEBDC-3/2002
- Divisa: EUR
- Costos indirectes: 3.00 %
- IVA: 21.00 %

## I Instal·lacions

### IG Gasos combustibles

#### IGI Instal·lació interior

**IGI020** U Instal·lació interior de gas en local.
Instal·lació interior de gas en local, amb dotació per 2 aparells, realitzada amb canonada de coure, amb beina metàl·lica, que connecta la clau de local privat amb cadascun dels aparells a gas, composta dels següents trams: tram comú de 22 mm de diàmetre i 10 m de longitud i 2 ramificacions a cada consum, de 22 mm de diàmetre i 8 m de longitud i de 22 mm de diàmetre i 7 m de longitud. Fins i tot claus mascle-mascle de connexió d'aparell per al tall de subministrament de gas, amb pota i connexions per junta plana, pasta de reblert i elements de subjecció, col·locats mitjançant soldadura per capil·laritat.
Criteri de valoració econòmica: El preu no inclou la clau d'habitatge.
Inclou: Replanteig del recorregut de les canonades i de la situació de les claus. Col·locació de la beina. Col·locació i fixació de tubs i claus. Muntatge, connexionat i comprovació del seu correcte funcionament. Realització de proves de servei.
Criteri d'amidament de projecte: Nombre d'unitats previstes, segons documentació gràfica de Projecte.
Criteri de mesura d'obra: Es mesurarà el nombre d'unitats realment executades segons especificacions de Projecte.

| Codi | Ut | Descripció | Rendiment | Preu | Import |
|---|---|---|---|---|---|
| mt43tco010dg | m | Tub de coure estirat en fred sense soldadura, diàmetre D=20/22 mm i 1 mm d'espessor, segons UNE-EN 1057, amb el preu incrementat el 30% en concepte d'accessoris i peces especials. (material) | 25.000 | 3.86 | 96.50 |
| mt43www020c | m | Tub metàl·lic de 40 mm de diàmetre i 1,5 mm de gruix, inclús abraçadores, elements de subjecció i accessoris (corbes, maneguets, tes i colzes). (material) | 20.000 | 3.23 | 64.60 |
| mt27tec020 | kg | Pasta hidròfuga. (material) | 0.800 | 0.60 | 0.48 |
| mt43acv010c | U | Clau mascle-mascle amb pota i connexions per junt pla, amb rosca cilíndrica GAS de 3/4" de diàmetre, segons UNE 60718. (material) | 2.000 | 10.26 | 20.52 |
| mo010 | h | Oficial 1ª instal·lador de gas. (mà d'obra) | 6.534 | 29.34 | 191.71 |
| mo109 | h | Ajudant instal·lador de gas. (mà d'obra) | 6.534 | 25.25 | 164.98 |
| % | % | Costos directes complementaris | 2 % | 538.79 | 10.78 |
|  |  | Costos directes |  |  | 549.57 |
