# Canonada de polietilè (PE)

- Propietat de l'arxiu: CYPE INGENIEROS, S.A.
- Format: FIEBDC-3/2002
- Divisa: EUR
- Costos indirectes: 3.00 %
- IVA: 21.00 %

## I Instal·lacions

### IH Canonades per a fluids

#### IHE Canonades de polietilè

**IHE010** m Canonada de polietilè (PE).
Canonada formada per tub de polietilè PE 100, de color negre amb bandes de color blau, de 630 mm de diàmetre exterior i 37,1 mm de gruix, SDR17, PN=10 atm. Instal·lació soterrada. Inclús accessoris i peces especials.
Criteri de valoració econòmica: El preu no inclou l'excavació ni el reblert de la rasa.
Inclou: Replanteig. Col·locació de tubs, accessoris i peces especials. Realització de proves de servei.
Criteri d'amidament de projecte: Longitud mesurada segons documentació gràfica de Projecte.
Criteri de mesura d'obra: Es mesurarà la longitud realment executada segons especificacions de Projecte.

| Codi | Ut | Descripció | Rendiment | Preu | Import |
|---|---|---|---|---|---|
| mt37tpa020bxg | m | Tub de polietilè PE 100, de color negre amb bandes de color blau, de 630 mm de diàmetre exterior i 37,1 mm de gruix, SDR17, PN=10 atm, segons UNE-EN 12201-2, amb el preu incrementat el 30% en concepte d'accessoris i peces especials. (material) | 1.000 | 537.23 | 537.23 |
| mo008 | h | Oficial 1ª lampista. (mà d'obra) | 0.288 | 29.34 | 8.45 |
| mo107 | h | Ajudant lampista. (mà d'obra) | 0.288 | 25.25 | 7.27 |
| % | % | Costos directes complementaris | 2 % | 552.95 | 11.06 |
|  |  | Costos directes |  |  | 564.01 |
