# Canonada multicapa de polietilè reticulat/alumini/polietilè (PE-X/Al/PE), preaïllada tèrmicament, "FITTINGS ESTÁNDAR"

- Propietat de l'arxiu: CYPE INGENIEROS, S.A.
- Format: FIEBDC-3/2002
- Divisa: EUR
- Costos indirectes: 3.00 %
- IVA: 21.00 %

## I Instal·lacions

### IH Canonades per a fluids

#### IHU Canonades multicapa, preaïllades.

**IHU111** m Canonada multicapa de polietilè reticulat/alumini/polietilè (PE-X/Al/PE), preaïllada tèrmicament, "FITTINGS ESTÁNDAR".
Canonada formada per tub multicapa de polietilè reticulat/alumini/polietilè (PE-X/Al/PE), de 25 mm de diàmetre exterior i 2,5 mm de gruix, sèrie 5, classe 1-2-5/6 bar i classe 4/8 bar, subministrat en rotllos, amb aïllament tèrmic de 10 mm d'espessor i capa de protecció, "FITTINGS ESTÁNDAR". Instal·lació en superfície. Inclús material auxiliar para muntatge i subjecció a l'obra, accessoris i peces especials.
Inclou: Replanteig. Col·locació i fixació de tubs, accessoris i peces especials. Realització de proves de servei.
Criteri d'amidament de projecte: Longitud mesurada segons documentació gràfica de Projecte.
Criteri de mesura d'obra: Es mesurarà la longitud realment executada segons especificacions de Projecte.

| Codi | Ut | Descripció | Rendiment | Preu | Import |
|---|---|---|---|---|---|
| mt37tpf435i | U | Material auxiliar per a muntatge i subjecció a l'obra de les canonades multicapa de polietilè reticulat/alumini/polietilè (PE-X/Al/PE), amb aïllament tèrmic, "FITTINGS ESTÁNDAR", de 25 de diàmetre exterior. (material) | 1.000 | 0.45 | 0.45 |
| mt37tpf035ig | m | Tub multicapa de polietilè reticulat/alumini/polietilè (PE-X/Al/PE), de 25 mm de diàmetre exterior i 2,5 mm de gruix, sèrie 5, classe 1-2-5/6 bar i classe 4/8 bar, subministrat en rotllos, amb aïllament tèrmic de 10 mm d'espessor i capa de protecció, "FITTINGS ESTÁNDAR", segons UNE-EN ISO 21003-2, amb el preu incrementat el 30% en concepte d'accessoris i peces especials. (material) | 1.000 | 11.80 | 11.80 |
| op00ato010 |  | Tornavís. | 1.000 | 0.00 | 0.00 |
| op00mar010 |  | Martell. | 1.000 | 0.00 | 0.00 |
| op00tal010 |  | Trepant. | 1.000 | 0.00 | 0.00 |
| mo008 | h | Oficial 1ª lampista. (mà d'obra) | 0.048 | 29.34 | 1.41 |
| mo107 | h | Ajudant lampista. (mà d'obra) | 0.048 | 25.25 | 1.21 |
| % | % | Costos directes complementaris | 2 % | 14.87 | 0.30 |
|  |  | Costos directes |  |  | 15.17 |
