# Lluminària lineal, amb llum LED. Instal·lació en superfície

- Propietat de l'arxiu: CYPE INGENIEROS, S.A.
- Format: FIEBDC-3/2002
- Divisa: EUR
- Costos indirectes: 3.00 %
- IVA: 21.00 %

## I Instal·lacions

### II Il·luminació

#### III Interior

**III143** U Lluminària lineal, amb llum LED. Instal·lació en superfície.
Lluminària lineal de sostre, no regulable, amb cos d'alumini extrudit de color blanc, de 30 W, alimentació a 220/240 V i 50-60 Hz, de 50x2450x75 mm, amb llum LED LED830, temperatura de color 3000 K, difusor de policarbonat òpal color gel, índex de reproducció cromàtica major de 80, flux lluminós 2450 lúmens, grau de protecció IP20, amb kit d'inici i final de línia per a lluminària lineal i elements de fixació per a instal·lació de lluminària de superfície. Instal·lació en superfície.
Inclou: Replanteig. Muntatge, connexionat i comprovació del seu correcte funcionament.
Criteri d'amidament de projecte: Nombre d'unitats previstes, segons documentació gràfica de Projecte.
Criteri de mesura d'obra: Es mesurarà el nombre d'unitats realment executades segons especificacions de Projecte.

| Codi | Ut | Descripció | Rendiment | Preu | Import |
|---|---|---|---|---|---|
| mt34lle130cm | U | Lluminària lineal de sostre, no regulable, amb cos d'alumini extrudit de color blanc, de 30 W, alimentació a 220/240 V i 50-60 Hz, de 50x2450x75 mm, amb llum LED LED830, temperatura de color 3000 K, difusor de policarbonat òpal color gel, índex de reproducció cromàtica major de 80, flux lluminós 2450 lúmens, grau de protecció IP20. (material) | 1.000 | 220.42 | 220.42 |
| mt34lle131b | U | Kit d'inici i final de línia per a lluminària lineal, amb reglets de connexió. (material) | 1.000 | 32.57 | 32.57 |
| mt34lle134a | U | Elements de fixació per a instal·lació de lluminària de superfície. (material) | 1.000 | 5.46 | 5.46 |
| mo003 | h | Oficial 1ª electricista. (mà d'obra) | 0.360 | 29.34 | 10.56 |
| mo102 | h | Ajudant electricista. (mà d'obra) | 0.360 | 25.25 | 9.09 |
| % | % | Costos directes complementaris | 2 % | 278.10 | 5.56 |
|  |  | Costos directes |  |  | 283.66 |
