# Sistema d'il·luminació Schlüter-LIPROTEC "SCHLÜTER-SYSTEMS"

- Propietat de l'arxiu: CYPE INGENIEROS, S.A.
- Format: FIEBDC-3/2002
- Divisa: EUR
- Costos indirectes: 3.00 %
- IVA: 21.00 %

## I Instal·lacions

### II Il·luminació

#### III Interior

**III300** U Sistema d'il·luminació Schlüter-LIPROTEC "SCHLÜTER-SYSTEMS".
Sistema d'il·luminació Schlüter-LIPROTEC-D "SCHLÜTER-SYSTEMS", de 1 m de longitud, compost de perfil d'allotjament de tires de led d'alumini anoditzat, color natural, acabat mat, Schlüter-LT-D 45 AE, de 4,5 mm d'altura, subministrat en barres de 2,5 m de longitud, tira de led, de color blanc càlid (3200K), de 2,5 m de longitud, Schlüter-LT ES 51, amb grau de protecció IP65, de 140 led/m, índex de reproducció cromàtica 92 i 7,5 W/m de potència, i font d'alimentació de 24 V, Schlüter-LT EKE 24V 30W, de 30 W de potència.
Criteri de valoració econòmica: El preu no inclou l'equipament de control, la canalització ni el cablejat.
Inclou: Replanteig. Tall, col·locació i fixació del perfil. Muntatge, connexionat i comprovació del seu correcte funcionament.
Criteri d'amidament de projecte: Nombre d'unitats previstes, segons documentació gràfica de Projecte.
Criteri de mesura d'obra: Es mesurarà el nombre d'unitats realment executades segons especificacions de Projecte.

| Codi | Ut | Descripció | Rendiment | Preu | Import |
|---|---|---|---|---|---|
| mt34sch040a | m | Perfil d'allotjament de tires de led d'alumini anoditzat, color natural, acabat mat, Schlüter-LT-D 45 AE "SCHLÜTER-SYSTEMS", de 4,5 mm d'altura, subministrat en barres de 2,5 m de longitud. (material) | 1.000 | 28.86 | 28.86 |
| mt34sch100ibz | m | Tira de led, de color blanc càlid (3200K), de 2,5 m de longitud, Schlüter-LT ES 51 "SCHLÜTER-SYSTEMS", amb grau de protecció IP65, de 140 led/m, índex de reproducció cromàtica 92 i 7,5 W/m de potència. (material) | 1.000 | 63.85 | 63.85 |
| mt34sch200a | U | Font d'alimentació de 24 V, Schlüter-LT EKE 24V 30W, de 30 W de potència. (material) | 1.000 | 70.11 | 70.11 |
| mo024 | h | Oficial 1ª enrajolador. (mà d'obra) | 0.205 | 28.42 | 5.83 |
| mo003 | h | Oficial 1ª electricista. (mà d'obra) | 0.137 | 29.34 | 4.02 |
| % | % | Costos directes complementaris | 2 % | 172.67 | 3.45 |
|  |  | Costos directes |  |  | 176.12 |
