# Segellat de pas de cables de petites dimensions, amb escuma intumescent. Sistema "HILTI"

- Propietat de l'arxiu: CYPE INGENIEROS, S.A.
- Format: FIEBDC-3/2002
- Divisa: EUR
- Costos indirectes: 3.00 %
- IVA: 21.00 %

## I Instal·lacions

### IO Contra incendis

#### IOJ Protecció passiva contra incendis: instal·lacions

**IOJ011** U Segellat de pas de cables de petites dimensions, amb escuma intumescent. Sistema "HILTI".
Segellat de pas de cables amb aïllament, de diàmetre exterior menor o igual de 21 mm, a través d'una obertura de 100 cm², en forjat de 30 cm d'espessor, per a protecció passiva contra incendis i garantir la resistència al foc EI 60, amb escuma intumescent amb propietats ignífugues, model CFS-F FX "HILTI", color vermell.
Inclou: Neteja i preparació del parament. Aplicació de l'escuma. Allisat amb espàtula. Neteja final.
Criteri d'amidament de projecte: Nombre d'unitats previstes, segons documentació gràfica de Projecte.
Criteri de mesura d'obra: Es mesurarà el nombre d'unitats realment executades segons especificacions de Projecte.

| Codi | Ut | Descripció | Rendiment | Preu | Import |
|---|---|---|---|---|---|
| mt41phi050d | U | Cartutx bicomponent de 325 ml d' escuma intumescent amb propietats ignífugues, model CFS-F FX "HILTI", color vermell, per a segellat de penetracions. (material) | 1.427 | 73.40 | 104.74 |
| mo113 | h | Peó ordinari construcció. (mà d'obra) | 0.291 | 23.81 | 6.93 |
| % | % | Costos directes complementaris | 2 % | 111.67 | 2.23 |
|  |  | Costos directes |  |  | 113.90 |
