# Segellat de pas de cables de petites o mitjanes dimensions, amb massilla intumescent

- Propietat de l'arxiu: CYPE INGENIEROS, S.A.
- Format: FIEBDC-3/2002
- Divisa: EUR
- Costos indirectes: 3.00 %
- IVA: 21.00 %

## I Instal·lacions

### IO Contra incendis

#### IOJ Protecció passiva contra incendis: instal·lacions

**IOJ040** U Segellat de pas de cables de petites o mitjanes dimensions, amb massilla intumescent.
Segellat de pas de cables amb aïllament, de diàmetre exterior major de 21 mm i menor o igual de 80 mm, a través d'una obertura de 100 cm², en mur de 15 cm d'espessor, per a protecció passiva contra incendis i garantir la resistència al foc EI 60, amb nòduls de llana de roca, de 45 kg/m³ de densitat com a material de reomplert, recobert per ambdues cares amb una capa de 25 mm d'espessor de massilla intumescent, color gris antracita.
Inclou: Neteja i preparació del parament. Inserció del material de reomplert. Aplicació del segellador. Allisat amb espàtula. Neteja final.
Criteri d'amidament de projecte: Nombre d'unitats previstes, segons documentació gràfica de Projecte.
Criteri de mesura d'obra: Es mesurarà el nombre d'unitats realment executades segons especificacions de Projecte.

| Codi | Ut | Descripció | Rendiment | Preu | Import |
|---|---|---|---|---|---|
| mt16lra011a | kg | Nòduls de llana de roca, de 45 kg/m³ de densitat, per a reompliment de clivelles i junts. (material) | 0.043 | 2.42 | 0.10 |
| mt41phi040a | U | Cartutx de 310 ml de massilla intumescent, color gris antracita, per a segellat de junts i obertures. (material) | 1.557 | 21.24 | 33.07 |
| mo113 | h | Peó ordinari construcció. (mà d'obra) | 0.360 | 23.81 | 8.57 |
| % | % | Costos directes complementaris | 2 % | 41.74 | 0.83 |
|  |  | Costos directes |  |  | 42.57 |
