# Segellat de pas de cables de mitjanes dimensions, amb revestiment intumescent i panell de llana mineral. Sistema "PROMAT"

- Propietat de l'arxiu: CYPE INGENIEROS, S.A.
- Format: FIEBDC-3/2002
- Divisa: EUR
- Costos indirectes: 3.00 %
- IVA: 21.00 %

## I Instal·lacions

### IO Contra incendis

#### IOJ Protecció passiva contra incendis: instal·lacions

**IOJ062** U Segellat de pas de cables de mitjanes dimensions, amb revestiment intumescent i panell de llana mineral. Sistema "PROMAT".
Segellat de pas de canalitzacions de cables, de diàmetre exterior menor o igual de 16 mm, en mur de 15 cm d'espessor, a través d'una obertura de 100 cm², per a protecció passiva contra incendis i garantir la resistència al foc EI 60, segons UNE-EN 1366-3, amb panell rígid de llana mineral, segons UNE-EN 13162, no revestit, de 80 mm d'espessor, 145 kg/m³ de densitat, revestit per la seva cara exterior amb una capa de 3 mm d'espessor de revestiment en base aquosa Promastop-CC "PROMAT" i una altra capa del mateix material, de 3 mm d'espessor aplicada sobre cables i canalitzacions de cables, en una longitud de 350 mm, i en els junts.
Inclou: Neteja i preparació del parament. Aplicació del segellador. Tall i col·locació dels panells. Inserció del material de reomplert. Aplicació del segellador. Neteja final.
Criteri d'amidament de projecte: Nombre d'unitats previstes, segons documentació gràfica de Projecte.
Criteri de mesura d'obra: Es mesurarà el nombre d'unitats realment executades segons especificacions de Projecte.

| Codi | Ut | Descripció | Rendiment | Preu | Import |
|---|---|---|---|---|---|
| mt16lra020ggs | m² | Panell rígid de llana mineral, segons UNE-EN 13162, no revestit, de 80 mm d'espessor, resistència tèrmica 2,05 m²K/W, conductivitat tèrmica 0,039 W/(mK), Euroclasse A1 de reacció al foc segons UNE-EN 13501-1, capacitat d'absorció d'aigua a curt termini <=1 kg/m² i factor de resistència a la difusió del vapor d'aigua 1,3. (material) | 0.010 | 33.52 | 0.34 |
| mt41php050a | kg | Revestiment en base aquosa Promastop-CC "PROMAT", Euroclasse B-s1, d0 de reacció al foc, segons UNE-EN 13501-1, apte per a ser pintat, classe X, segons EOTA TR024. (material) | 0.123 | 16.90 | 2.08 |
| op00tal020 |  | Trepant amb batedora. | 1.000 | 0.00 | 0.00 |
| mo113 | h | Peó ordinari construcció. (mà d'obra) | 0.076 | 23.81 | 1.81 |
| % | % | Costos directes complementaris | 2 % | 4.23 | 0.08 |
|  |  | Costos directes |  |  | 4.31 |
