# Segellat de pas de canonada combustible, amb banda intumescent. Sistema "HILTI"

- Propietat de l'arxiu: CYPE INGENIEROS, S.A.
- Format: FIEBDC-3/2002
- Divisa: EUR
- Costos indirectes: 3.00 %
- IVA: 21.00 %

## I Instal·lacions

### IO Contra incendis

#### IOJ Protecció passiva contra incendis: instal·lacions

**IOJ161** U Segellat de pas de canonada combustible, amb banda intumescent. Sistema "HILTI".
Segellat de pas de canonada de PVC, de 90 mm de diàmetre nominal exterior, i de 3,7 mm d'espessor, en mur de 15 cm d'espessor, per a protecció passiva contra incendis i garantir la resistència al foc EI 120, format per dues capes de banda intumescent, model CFS-W EL "HILTI", de 45x4,5 mm, per ambdues cares i segellador acrílic amb propietats ignífugues, model CFS-S ACR CW "HILTI", color blanc com a material de reomplert.
Inclou: Neteja i preparació del parament. Inserció del material de reomplert. Col·locació de la banda al voltant del tub. Inserció de la banda en l'obertura. Segellat del junt. Neteja final.
Criteri d'amidament de projecte: Nombre d'unitats previstes, segons documentació gràfica de Projecte.
Criteri de mesura d'obra: Es mesurarà el nombre d'unitats realment executades segons especificacions de Projecte.

| Codi | Ut | Descripció | Rendiment | Preu | Import |
|---|---|---|---|---|---|
| mt41phi010g | U | Cartutx de 310 ml de segellador acrílic amb propietats ignífugues, model CFS-S ACR CW "HILTI", color blanc, per a segellat de junts i obertures lineals. (material) | 1.689 | 12.80 | 21.62 |
| mt41phi110d | U | Banda intumescent, model CFS-W EL "HILTI", de 45x4,5 mm, subministrada en rotllos de 10 m de longitud. (material) | 0.124 | 441.00 | 54.68 |
| mo113 | h | Peó ordinari construcció. (mà d'obra) | 0.450 | 23.81 | 10.71 |
| % | % | Costos directes complementaris | 2 % | 87.01 | 1.74 |
|  |  | Costos directes |  |  | 88.75 |
