# Parallamps de malla conductora (Gabia de Faraday)

- Propietat de l'arxiu: CYPE INGENIEROS, S.A.
- Format: FIEBDC-3/2002
- Divisa: EUR
- Costos indirectes: 3.00 %
- IVA: 21.00 %

## I Instal·lacions

### IP Protecció enfront el llamp

#### IPE Sistemes externs

**IPE020** U Parallamps de malla conductora (Gabia de Faraday).
Sistema extern de protecció enfront el llamp, format per parallamps tipus malla conductora (Gàbia de Faraday) per a un nivell de protecció 1 segons DB SUA Seguretat d'utilització i accessibilitat (CTE), amb reticle de 5x5 m i 10 m de distància entre baixades, de platina conductora de coure, nua, de 30x2 mm i 5 puntes captadors d'alumini i 1 m d'altura, col·locades en coberta sobre suport de formigó. Fins i tot suports, peces especials, vies d'espurnes tubs de protecció de les baixades i preses de terra amb platina conductora de coure estanyat.
Inclou: Replanteig. Col·locació del suport de formigó. Execució de la connexió a terra. Muntatge, connexionat i comprovació del seu correcte funcionament. Realització de proves de servei.
Criteri d'amidament de projecte: Nombre d'unitats previstes, segons documentació gràfica de Projecte.
Criteri de mesura d'obra: Es mesurarà el nombre d'unitats realment executades segons especificacions de Projecte.

| Codi | Ut | Descripció | Rendiment | Preu | Import |
|---|---|---|---|---|---|
| mt41pca010a | m | Platina conductora de coure estanyat, nua, de 30x2 mm. (material) | 107.000 | 53.69 | 5744.83 |
| mt41pea030bbm | U | Punta captadora d'alumini, de 16 mm de diàmetre i 1 m d'altura. (material) | 5.000 | 28.22 | 141.10 |
| mt41paa100a | U | Suport de formigó, per a fixació de punta captadora de 16 mm de diàmetre i 1 m de longitud. (material) | 5.000 | 27.44 | 137.20 |
| mt41paa102a | U | Junta plana, per a suport de formigó. (material) | 5.000 | 16.36 | 81.80 |
| mt41paa130a | U | Peça de llautó, per a unió de terminal aeri a cable de coure de 8 a 10 mm de diàmetre o platina conductora de coure estanyat de 30x2 mm. (material) | 5.000 | 19.92 | 99.60 |
| mt41paa055a | U | Suport cònic de polipropilè, amb tapa per al replè i base de 140x140x80 mm, per a fixació de la grapa a superfícies horitzontals. (material) | 35.000 | 6.08 | 212.80 |
| mt41paa054a | U | Grapa de niló de 23x23x17 mm, per a fixació de platina conductora de coure estanyat de 30x2 mm. (material) | 74.000 | 2.67 | 197.58 |
| mt41paa050a | U | Grapa d'acer inoxidable, per a fixació de platina conductora d'entre 30x2 mm i 30x3,5 mm de secció a paret. (material) | 1.000 | 23.00 | 23.00 |
| mt41pea040a | U | Terminal aeri, d'acer inoxidable, de 20 mm de diàmetre i 0,5 m d'altura. (material) | 2.000 | 102.45 | 204.90 |
| mt41paa110a | U | Suport, per a fixació de terminal aeri a màstil d'antena de diàmetre màxim 50 mm. (material) | 1.000 | 54.03 | 54.03 |
| mt41paa120a | U | Suport en angle, per a fixació de terminal aeri a superfície vertical. (material) | 1.000 | 25.87 | 25.87 |
| mt41paa090a | U | Suport d'acer inoxidable, per a fixació de grapa a perfil metàl·lic. (material) | 1.000 | 11.82 | 11.82 |
| mt41paa070a | U | Via d'espurnes, per a màstil d'antena i connexió a platina de coure estanyat. (material) | 1.000 | 270.73 | 270.73 |
| mt41paa080a | U | Via d'espurnes, per a unió de preses de terra. (material) | 3.000 | 252.10 | 756.30 |
| mt41paa053a | U | Maneguet de llautó de 55x55 mm amb placa intermèdia, per a unió múltiple de cables de coure de 8 a 10 mm de diàmetre i platines conductores de coure estanyat de 30x2 mm. (material) | 17.000 | 30.46 | 517.82 |
| mt41paa052a | U | Maneguet seccionador de llautó, de 70x50x15 mm, amb sistema de frontissa, per a unió de platines conductores d'entre 30x2 mm i 30x3,5 mm de secció. (material) | 2.000 | 39.33 | 78.66 |
| mt41pca020a | U | Tub d'acer galvanitzat, de 2 m de longitud, per a la protecció de la baixada de la platina conductora. (material) | 2.000 | 53.44 | 106.88 |
| mt35ata010a | U | Pericó de polipropilè per a connexió a terra, de 250x250x250 mm, amb tapa de registre. (material) | 4.000 | 123.56 | 494.24 |
| mt35ata020a | U | Pont per a comprovació de connexió de terra de l'instal·lació elèctrica. (material) | 2.000 | 93.68 | 187.36 |
| mt35ate020a | U | Elèctrode per a xarxa de connexió a terra couratge amb 254 µm, fabricat en acer, de 14,3 mm de diàmetre i 2 m de longitud. (material) | 2.000 | 47.04 | 94.08 |
| mt41paa140a | U | Peça de llautó, per a unió d'elèctrode de presa de terra a cable de coure de 8 a 10 mm de diàmetre o platina conductora de coure estanyat de 30x2 mm. (material) | 2.000 | 19.92 | 39.84 |
| mt35ata030a | U | Pot de 5 kg de gel concentrat, ecològic i no corrosiu, per a la preparació de 20 litres de millorant de la conductivitat de postes a terra. (material) | 2.000 | 93.55 | 187.10 |
| mo007 | h | Oficial 1ª instal·lador de parallamps. (mà d'obra) | 34.737 | 29.34 | 1019.18 |
| mo106 | h | Ajudant instal·lador de parallamps. (mà d'obra) | 34.737 | 25.25 | 877.11 |
| % | % | Costos directes complementaris | 2 % | 11563.83 | 231.28 |
|  |  | Costos directes |  |  | 11795.11 |
