# Ventilador en línia

- Propietat de l'arxiu: CYPE INGENIEROS, S.A.
- Format: FIEBDC-3/2002
- Divisa: EUR
- Costos indirectes: 3.00 %
- IVA: 21.00 %

## I Instal·lacions

### IV Ventilació

#### IVM Ventilació mecànica

**IVM040** U Ventilador en línia.
Ventilador helicoïdal, potència màxima de 13 W, cabal màxim de 110 m³/h, de 99 mm de diàmetre i 67,5 mm de longitud, nivell de pressió sonora de 40 dBA, per a conductes de 100 mm de diàmetre, format per cos de polipropilè, hèlix d'ABS, cable elèctric de connexió i motor per a alimentació monofàsica a 230 V i 50 Hz de freqüència.
Inclou: Replanteig. Col·locació. Connexionat i comprovació del seu correcte funcionament.
Criteri d'amidament de projecte: Nombre d'unitats previstes, segons documentació gràfica de Projecte.
Criteri de mesura d'obra: Es mesurarà el nombre d'unitats realment executades segons especificacions de Projecte.

| Codi | Ut | Descripció | Rendiment | Preu | Import |
|---|---|---|---|---|---|
| mt42vsp070a | U | Ventilador helicoïdal, potència màxima de 13 W, cabal màxim de 110 m³/h, de 99 mm de diàmetre i 67,5 mm de longitud, nivell de pressió sonora de 40 dBA, per a conductes de 100 mm de diàmetre, format per cos de polipropilè, hèlix d'ABS, cable elèctric de connexió i motor per a alimentació monofàsica a 230 V i 50 Hz de freqüència. (material) | 1.000 | 42.85 | 42.85 |
| mo005 | h | Oficial 1ª instal·lador de climatització. (mà d'obra) | 0.180 | 29.34 | 5.28 |
| mo104 | h | Ajudant instal·lador de climatització. (mà d'obra) | 0.180 | 25.25 | 4.55 |
| % | % | Costos directes complementaris | 2 % | 52.68 | 1.05 |
|  |  | Costos directes |  |  | 53.73 |
