# Fusteria exterior de fusta i alumini "ROMÁN CLAVERO"

- Propietat de l'arxiu: CYPE INGENIEROS, S.A.
- Format: FIEBDC-3/2002
- Divisa: EUR
- Costos indirectes: 3.00 %
- IVA: 21.00 %

## L Fusteria, manyeria, vidres i proteccions solars

### LC Fusteria

#### LCD Sistemes de fusta i alumini

**LCD010** U Fusteria exterior de fusta i alumini "ROMÁN CLAVERO".
Fusteria exterior sistema fusta-alumini, de fusta de pi i perfil exterior d'alumini extrusionat de 17,5 mm d'espessor, fixat al perfil de fusta mitjançant clips desmuntables de material plàstic per a ruptura de pont tèrmic, per a finestra amb frontissa, d'obertura cap a l'interior de 1200x1000 mm, sèrie IV 68-HA Climatrend "ROMÁN CLAVERO", fulla de 85,5x80 mm de secció i marc de 85,5x70 mm, motllura amb rivet A-HIJ, rivets, tapajunts de fusta massissa de 70x15 mm i escopidor en el perfil inferior; amb capacitat per rebre un envidriament amb un gruix mínim de 17 mm i màxim de 47 mm; coeficient de transmissió tèrmica del marc de la secció tipus Uh,m = 1,33 W/(m²K), amb classificació a la permeabilitat a l'aire classe 4, segons UNE-EN 12207, classificació a l'estanquitat a l'aigua classe E1500, segons UNE-EN 12208 i classificació a la resistència a la força del vent classe 5, segons UNE-EN 12210; acabat mitjançant sistema d'envernissat translúcid Sikkens amb tecnologia Duraflex, compost d'una primera mà d'impregnació Lasur Cetol WP56, per a la protecció preventiva de la fusta contra fongs i atacs d'insectes xilòfags, i posterior aplicació d'una capa de terminació de 220 micres, amb Lasur Cetol WF952, acabat mat setinat, d'alta resistència enfront de l'acció dels rajos UV i de la intempèrie; inclús aplicació de massilla segelladora per a junts Kodrin WV470; ferramenta perimetral de tancament i seguretat Maco Multimatic Aire 12 amb nivell de seguretat WK1, segons UNE-EN 1627, obertura mitjançant falleba de palanca, manilla Maco Rhapsody en colors estàndard i obertura de microventilació, amb classificació a la permeabilitat a l'aire classe 4, segons UNE-EN 12207, classificació a l'estanquitat a l'aigua classe E1500, segons UNE-EN 12208 i classificació a la resistència a la força del vent classe 5, segons UNE-EN 12210; amb bastiment de base d'alumini. Inclús cargols d'acer galvanitzat T-Star Plus "SPAX", de cap cilíndric, per a fixació del marc al bastiment de base, escuma de poliuretà per al segellat del junt entre el bastiment i el bastiment de base per a aïllament termoacústic, cinta autoadhesiva, impermeable a l'aire i reguladora de la humitat, que actua com a barrera de vapor i silicona neutra per al segellat del junt exterior entre el marc i l'obra.
Criteri de valoració econòmica: El preu no inclou la col·locació del bastiment de base.
Inclou: Neteja del bastiment de base ja instal·lat. Allotjament del bastiment en el bastiment de base. Calçat del bastiment per a la seva posterior fixació. Fixació del bastiment al bastiment de base. Segellat del junt entre bastiment i bastiment de base. Col·locació de la barrera de vapor interna. Fixació del tapajunts al bastiment de base, per la cara interior. Segellat del junt exterior entre bastiment i obra. Realització de proves de servei.
Criteri d'amidament de projecte: Nombre d'unitats previstes, segons documentació gràfica de Projecte.
Criteri de mesura d'obra: Es mesurarà el nombre d'unitats realment executades segons especificacions de Projecte.

| Codi | Ut | Descripció | Rendiment | Preu | Import |
|---|---|---|---|---|---|
| mt22rom100dc | U | Bastiment de base d'alumini per a fusteria de fusta "ROMÁN CLAVERO", de 1200x1000 mm, Segons UNE-EN 14351-1. (material) | 4.400 | 32.72 | 143.97 |
| mt22rom010odj | U | Finestra sistema fusta-alumini, de fusta de pi i perfil exterior d'alumini extrusionat de 17,5 mm d'espessor, fixat al perfil de fusta mitjançant clips desmuntables de material plàstic per a ruptura de pont tèrmic, sèrie IV 68-HA Climatrend "ROMÁN CLAVERO", una fulla oscil·lobatent, dimensions 1200x1000 mm, acabat mitjançant sistema d'envernissat translúcid Sikkens amb tecnologia Duraflex, composta de fulla de 85,5x80 mm i marc de 85,5x70 mm, motllura amb rivet A-HIJ, rivets, tapajunts de fusta massissa de 70x15 mm i escopidor en el perfil inferior, doble junt perimetral d'estanquitat de goma de cautxú termoplàstica, amb capacitat per rebre un envidriament amb un gruix mínim de 17 mm i màxim de 47 mm; coeficient de transmissió tèrmica del marc de la secció tipus Uh,m = 1,33 W/(m²K), amb classificació a la permeabilitat a l'aire classe 4, segons UNE-EN 12207, classificació a l'estanquitat a l'aigua classe E1500, segons UNE-EN 12208 i classificació a la resistència a la força del vent classe 5, segons UNE-EN 12210; ferramenta perimetral de tancament i seguretat Maco Multimatic Aire 12 amb nivell de seguretat WK1, segons UNE-EN 1627, obertura mitjançant falleba de palanca, manilla Maco Rhapsody en colors estàndard i obertura de microventilació, Segons UNE-EN 14351-1. (material) | 1.000 | 772.34 | 772.34 |
| mt23xpm015b | U | Cargol d'acer galvanitzat T-Star Plus "SPAX", de cap cilíndric, de 6 mm de diàmetre i 15 cm de longitud. (material) | 6.000 | 0.30 | 1.80 |
| mt13blw110a | U | Aerosol de 750 cm³ d'escuma de poliuretà, de 22,5 kg/m³ de densitat, 140% d'expansió, 18 N/cm² de resistència a tracció i 20 N/cm² de resistència a flexió, conductivitat tèrmica 0,04 W/(mK), estable de -40°C a 100°C; per a aplicar amb pistola; segons UNE-EN 13165. (material) | 0.100 | 7.20 | 0.72 |
| mt22www020 | m | Cinta autoadhesiva, impermeable al vapor d'aigua, de 70 mm d'amplada, composta per una pel·lícula de polietilè laminat sobre una banda de feltre, subministrada en rotllos de 25 m de longitud. (material) | 4.520 | 0.93 | 4.20 |
| mt22www010b | U | Cartutx de 290 ml de segellador adhesiu monocomponent, neutre, superelàstic, a base de polímer MS, color gris, amb resistència a la intempèrie i als raigs UV i elongació fins a ruptura 750%. (material) | 0.100 | 5.29 | 0.53 |
| op00cla010 |  | Clavadora pneumàtica. | 1.000 | 0.00 | 0.00 |
| op00gra010 |  | Grapadora. | 1.000 | 0.00 | 0.00 |
| op00sie010 |  | Serra de calar. | 1.000 | 0.00 | 0.00 |
| op00cep010 |  | Garlopa. | 1.000 | 0.00 | 0.00 |
| op00ato010 |  | Tornavís. | 1.000 | 0.00 | 0.00 |
| mo017 | h | Oficial 1ª fuster. (mà d'obra) | 1.189 | 28.92 | 34.39 |
| mo058 | h | Ajudant fuster. (mà d'obra) | 1.189 | 25.48 | 30.30 |
| % | % | Costos directes complementaris | 2 % | 988.25 | 19.77 |
|  |  | Costos directes |  |  | 1008.02 |
