# Fusteria exterior de fusta "IRASTORZA"

- Propietat de l'arxiu: CYPE INGENIEROS, S.A.
- Format: FIEBDC-3/2002
- Divisa: EUR
- Costos indirectes: 3.00 %
- IVA: 21.00 %

## L Fusteria, manyeria, vidres i proteccions solars

### LC Fusteria

#### LCX Sistemes de fusta

**LCX020** U Fusteria exterior de fusta "IRASTORZA".
Fusteria exterior de fusta de pi, per a finestra amb frontissa, d'obertura cap a l'interior, una fulla oscil·lobatent de 800x600 mm, sèrie Evo Wood 68 "IRASTORZA", acabat lasurat monocolor, amb capacitat per rebre un envidriament amb un gruix mínim de 24 mm i màxim de 32 mm; coeficient de transmissió tèrmica del marc de la secció tipus Uh,m = 1,3 W/(m²K), amb classificació a la permeabilitat a l'aire classe 4, segons UNE-EN 12207, classificació a l'estanquitat a l'aigua classe 9A, segons UNE-EN 12208 i classificació a la resistència a la força del vent classe C5, segons UNE-EN 12210; ferramenta perimetral de tancament i seguretat, obertura mitjançant falleba de palanca i manilla Hoppe amb sistema Secustik® en colors estàndard; sense bastiment de base i sense persiana. Inclús caragols d'acer per a la fixació de la fusteria.
Criteri de valoració econòmica: El preu no inclou el sistema de triple barrera.
Inclou: Fixació de la fusteria. Ajust final de la fulla. Realització de proves de servei.
Criteri d'amidament de projecte: Nombre d'unitats previstes, segons documentació gràfica de Projecte.
Criteri de mesura d'obra: Es mesurarà el nombre d'unitats realment executades segons especificacions de Projecte.

| Codi | Ut | Descripció | Rendiment | Preu | Import |
|---|---|---|---|---|---|
| mt22ira010cae | U | Finestra de fusta de pi, sèrie Evo Wood 68 "IRASTORZA", una fulla oscil·lobatent, 800x600 mm, composta de fulla de 68x80 mm i marc de 68x70 mm, motllura recta, rivets i tapajunts de fusta massissa, acabat lasurat monocolor, mitjançant l'aplicació de tres capes de lasur, de 150 micres de gruix cadascuna, per a la protecció preventiva de la fusta contra fongs i atacs d'insectes xilòfags i d'alta resistència enfront de l'acció dels rajos UV i de la intempèrie, amb capacitat per rebre un envidriament amb un gruix mínim de 24 mm i màxim de 32 mm; coeficient de transmissió tèrmica del marc de la secció tipus Uh,m = 1,3 W/(m²K), amb classificació a la permeabilitat a l'aire classe 4, segons UNE-EN 12207, classificació a l'estanquitat a l'aigua classe 9A, segons UNE-EN 12208 i classificació a la resistència a la força del vent classe C5, segons UNE-EN 12210; ferramenta perimetral de tancament i seguretat, obertura mitjançant falleba de palanca i manilla Hoppe amb sistema Secustik® en colors estàndard, amb cargols d'acer per a la fixació de la fusteria, Segons UNE-EN 14351-1. (material) | 1.000 | 474.34 | 474.34 |
| op00cla010 |  | Clavadora pneumàtica. | 1.000 | 0.00 | 0.00 |
| op00gra010 |  | Grapadora. | 1.000 | 0.00 | 0.00 |
| op00sie010 |  | Serra de calar. | 1.000 | 0.00 | 0.00 |
| op00cep010 |  | Garlopa. | 1.000 | 0.00 | 0.00 |
| op00ato010 |  | Tornavís. | 1.000 | 0.00 | 0.00 |
| mo017 | h | Oficial 1ª fuster. (mà d'obra) | 0.619 | 28.92 | 17.90 |
| mo058 | h | Ajudant fuster. (mà d'obra) | 0.619 | 25.48 | 15.77 |
| % | % | Costos directes complementaris | 2 % | 508.01 | 10.16 |
|  |  | Costos directes |  |  | 518.17 |
