# Porta basculant per a garatge, d'acer galvanitzat

- Propietat de l'arxiu: CYPE INGENIEROS, S.A.
- Format: FIEBDC-3/2002
- Divisa: EUR
- Costos indirectes: 3.00 %
- IVA: 21.00 %

## L Fusteria, manyeria, vidres i proteccions solars

### LG Portes de garatge

#### LGA D'acer

**LGA030** U Porta basculant per a garatge, d'acer galvanitzat.
Porta basculant per a garatge, prelleva de compensació per contrapesos, formada per xapa plegada d'acer galvanitzat, de textura acanalada, 350x210 cm, amb obertura manual.
Inclou: Col·locació i fixació del bastiment. Instal·lació de la porta de garatge. Muntatge dels tirants de subjecció. Muntatge del sistema d'obertura. Muntatge del sistema d'accionament. Repàs i greixatge de mecanismes.
Criteri d'amidament de projecte: Nombre d'unitats previstes, segons documentació gràfica de Projecte.
Criteri de mesura d'obra: Es mesurarà el nombre d'unitats realment executades segons especificacions de Projecte.

| Codi | Ut | Descripció | Rendiment | Preu | Import |
|---|---|---|---|---|---|
| mt26pgb030ag | U | Porta basculant per a garatge, prelleva de compensació per contrapesos, formada per xapa plegada d'acer galvanitzat, de textura acanalada, 350x210 cm, joc de ferraments, tirants de subjecció, pany i agafador a dues cares. Segons UNE-EN 13241-1. (material) | 1.000 | 1978.00 | 1978.00 |
| op00ato010 |  | Tornavís. | 1.000 | 0.00 | 0.00 |
| op00tal010 |  | Trepant. | 1.000 | 0.00 | 0.00 |
| op00amo010 |  | Mola o radial. | 1.000 | 0.00 | 0.00 |
| mo020 | h | Oficial 1ª construcció. (mà d'obra) | 0.793 | 28.42 | 22.54 |
| mo113 | h | Peó ordinari construcció. (mà d'obra) | 0.793 | 23.81 | 18.88 |
| mo018 | h | Oficial 1ª serraller. (mà d'obra) | 1.850 | 28.86 | 53.39 |
| mo059 | h | Ajudant serraller. (mà d'obra) | 1.850 | 25.36 | 46.92 |
| % | % | Costos directes complementaris | 2 % | 2119.73 | 42.39 |
|  |  | Costos directes |  |  | 2162.12 |
