# Bloc de porta acústica, de fusta

- Propietat de l'arxiu: CYPE INGENIEROS, S.A.
- Format: FIEBDC-3/2002
- Divisa: EUR
- Costos indirectes: 3.00 %
- IVA: 21.00 %

## L Fusteria, manyeria, vidres i proteccions solars

### LU Portes acústiques

#### LUM De fusta

**LUM010** U Bloc de porta acústica, de fusta.
Block de porta acústica, de fusta, amb un aïllament a soroll aeri de 32 dBA, d'una fulla, llisa, de 203x82,5 cm, compost per ànima de tauler aglomerat de partícules de baixa densitat, recobert per ambdues cares amb un complex multicapa, absorbent acústic, recobert amb laminatge d'alta pressió (HPL), format per diverses capes de paper kraft impregnades en resina fenòlica, cantells de fusta massissa, bastidor de fusta i bastiment de fusta de pi; sobre bastiment de base de pi país de 90x35 mm. Inclús escuma de poliuretà per a reomplert de la folgança entre bastiment de base i bloc de porta.
Criteri de valoració econòmica: El preu no inclou el rebut en obra del bastiment de base amb patilles d'ancoratge.
Inclou: Neteja del bastiment de base ja instal·lat. Allotjament i calçat del block de porta en el bastiment de base. Fixació del block de porta al bastiment de base. Reomplert de la folgança entre bastiment de base i block de porta amb escuma de poliuretà. Col·locació de ferraments de tancament i accessoris.
Criteri d'amidament de projecte: Nombre d'unitats previstes, segons documentació gràfica de Projecte.
Criteri de mesura d'obra: Es mesurarà el nombre d'unitats realment executades segons especificacions de Projecte.

| Codi | Ut | Descripció | Rendiment | Preu | Import |
|---|---|---|---|---|---|
| mt22aap011ja | U | Bastiment de base de fusta de pi, 90x35 mm, per porta d'una fulla, amb elements de fixació. (material) | 1.000 | 17.39 | 17.39 |
| mt22bac010ac | U | Block de porta acústica, de fusta, amb un aïllament a soroll aeri de 32 dBA, d'una fulla, llisa, de 203x82,5 cm, compost per ànima de tauler aglomerat de partícules de baixa densitat, recobert per ambdues cares amb un complex multicapa, absorbent acústic, recobert amb laminatge d'alta pressió (HPL), format per diverses capes de paper kraft impregnades en resina fenòlica, cantells de fusta massissa, bastidor de fusta i bastiment de fusta de pi, amb tapajunts, perns, maneta i pany d'acer inoxidable, junts acústics perimetrals de goma, rivet de guillotina inferior, accessoris i ferraments de penjar. (material) | 1.000 | 465.08 | 465.08 |
| mt22www040 | U | Aerosol de 750 ml d' escuma adhesiva autoexpansiva, elàstica, de poliuretà monocomponent, de 25 kg/m³ de densitat, conductivitat tèrmica 0,0345 W/(mK), 135% d'expansió, elongació fins a ruptura 45% i 7 N/cm² de resistència a tracció, estable de -40°C a 90°C; per a aplicar amb pistola; segons UNE-EN 13165. (material) | 0.100 | 8.37 | 0.84 |
| op00sie010 |  | Serra de calar. | 1.000 | 0.00 | 0.00 |
| op00cep010 |  | Garlopa. | 1.000 | 0.00 | 0.00 |
| op00ato010 |  | Tornavís. | 1.000 | 0.00 | 0.00 |
| op00tro010 |  | Serra de trepar. | 1.000 | 0.00 | 0.00 |
| mo017 | h | Oficial 1ª fuster. (mà d'obra) | 1.379 | 28.92 | 39.88 |
| mo058 | h | Ajudant fuster. (mà d'obra) | 1.139 | 25.48 | 29.02 |
| % | % | Costos directes complementaris | 2 % | 552.21 | 11.04 |
|  |  | Costos directes |  |  | 563.25 |
