# Doble envidriament "GUARDIAN GLASS"

- Propietat de l'arxiu: CYPE INGENIEROS, S.A.
- Format: FIEBDC-3/2002
- Divisa: EUR
- Costos indirectes: 3.00 %
- IVA: 21.00 %

## L Fusteria, manyeria, vidres i proteccions solars

### LV Vidres

#### LVC Doble envidriament

**LVC040** m² Doble envidriament "GUARDIAN GLASS".
Doble envidriament Guardian SNX 60 6/12 aire/Guardian Extraclear 4 "GUARDIAN GLASS", conjunt format per vidre exterior Guardian SNX 60 de 6 mm, amb capa de control solar i baixa emissió tèrmica incorporada en la cara interior, cambra d'aire deshidratada amb perfil separador d'alumini i doble segellat perimetral, de 12 mm, i vidre interior Guardian Extraclear de 4 mm d'espessor; 22 mm de gruix total, fixat sobre fusteria amb sola mitjançant falques de recolzament perimetrals i laterals, segellat en fred amb silicona neutra incolora, compatible amb el material suport.
Inclou: Col·locació, calçat, muntatge i ajustament en la fusteria. Segellat final d'estanquitat. Senyalització de les fulles.
Criteri d'amidament de projecte: Superfície de fusteria a envidrar, segons documentació gràfica de Projecte, incloent en cada fulla vidriera les dimensions del bastidor.
Criteri de mesura d'obra: S'amidarà la superfície realment executada segons especificacions de Projecte, sumant, per a cadascuna de les peces, la superfície resultant d'arrodonir per excés cadascuna de les seves arestes a múltiples de 30 mm.

| Codi | Ut | Descripció | Rendiment | Preu | Import |
|---|---|---|---|---|---|
| mt21dgg040aa | m² | Doble envidriament Guardian SNX 60 6/12 aire/Guardian Extraclear 4 "GUARDIAN GLASS", conjunt format per vidre exterior Guardian SNX 60 de 6 mm, amb capa de control solar i baixa emissió tèrmica incorporada en la cara interior, cambra d'aire deshidratada amb perfil separador d'alumini i doble segellat perimetral, de 12 mm, i vidre interior Guardian Extraclear de 4 mm d'espessor; 22 mm de gruix total. (material) | 1.006 | 76.80 | 77.26 |
| mt21vva015a | U | Cartutx de 310 ml de silicona neutra, incolora, duresa Shore A aproximada de 23, segons UNE-EN ISO 868 i recuperació elàstica >=80%, segons UNE-EN ISO 7389. (material) | 0.580 | 5.77 | 3.35 |
| mt21vva021 | U | Material auxiliar per la col·locació de vidres. (material) | 1.000 | 1.26 | 1.26 |
| mo055 | h | Oficial 1ª vidrier. (mà d'obra) | 0.408 | 28.33 | 11.56 |
| mo110 | h | Ajudant vidrier. (mà d'obra) | 0.408 | 27.26 | 11.12 |
| % | % | Costos directes complementaris | 2 % | 104.55 | 2.09 |
|  |  | Costos directes |  |  | 106.64 |
