# Aïllament tèrmic per l'interior del full exterior, en façana de doble full de fàbrica per revestir

- Propietat de l'arxiu: CYPE INGENIEROS, S.A.
- Format: FIEBDC-3/2002
- Divisa: EUR
- Costos indirectes: 3.00 %
- IVA: 21.00 %

## N Aïllaments e impermeabilitzacions

### NA Aïllaments tèrmics

#### NAF Façanes i mitgeres

**NAF020** m² Aïllament tèrmic per l'interior del full exterior, en façana de doble full de fàbrica per revestir.
Aïllament tèrmic per l'interior del full exterior, en façana de doble full de fàbrica per revestir, amb escuma rígida de poliuretà projectat de 20 mm d'espessor mínim, 30 kg/m³ de densitat mínima. Col·locació en obra: mitjançant projecció mecànica.
Inclou: Protecció dels elements de l'entorn que puguin veure's afectats durant els treballs de projecció del poliuretà. Projecció del poliuretà en capes successives. Resolució de punts singulars.
Criteri d'amidament de projecte: Superfície mesurada segons documentació gràfica de Projecte.
Criteri de mesura d'obra: Es mesurarà la superfície realment executada segons especificacions de Projecte.

| Codi | Ut | Descripció | Rendiment | Preu | Import |
|---|---|---|---|---|---|
| mt16pop010aa | m² | Escuma rígida de poliuretà projectat "in situ", densitat mínima 30 kg/m³, conductivitat tèrmica 0,035 W/(mK) i Euroclasse E de reacció al foc segons UNE-EN 13501-1, segons UNE-EN 14315-1; per al reomplert de càmera d'aire de 20 mm de gruix mitjà, en tancaments de doble full de fàbrica. (material) | 1.000 | 2.13 | 2.13 |
| mq08mpa030 | h | Maquinària per a projecció de productes aïllants. (maquinària) | 0.100 | 17.08 | 1.71 |
| mo030 | h | Oficial 1ª aplicador de productes aïllants. (mà d'obra) | 0.072 | 28.42 | 2.05 |
| mo068 | h | Ajudant aplicador de productes aïllants. (mà d'obra) | 0.072 | 25.28 | 1.82 |
| % | % | Costos directes complementaris | 2 % | 7.71 | 0.15 |
|  |  | Costos directes |  |  | 7.86 |
