# Aïllament tèrmic intermedi en particions interiors de full de fàbrica

- Propietat de l'arxiu: CYPE INGENIEROS, S.A.
- Format: FIEBDC-3/2002
- Divisa: EUR
- Costos indirectes: 3.00 %
- IVA: 21.00 %

## N Aïllaments e impermeabilitzacions

### NA Aïllaments tèrmics

#### NAP Particions

**NAP010** m² Aïllament tèrmic intermedi en particions interiors de full de fàbrica.
Aïllament tèrmic intermedi en particions interiors de full de fàbrica, amb panell semirígid de llana mineral, segons UNE-EN 13162, no revestit, de 75 mm d'espessor, resistència tèrmica 2,25 m²K/W, conductivitat tèrmica 0,034 W/(mK). Col·locació en obra: a topall, simplement recolzat. Inclús cinta autoadhesiva per a segellat de junts.
Inclou: Col·locació de l'aïllament. Replanteig i tall de l'aïllament. Col·locació de l'aïllament. Resolució de punts singulars. Segellat de juntes i unions.
Criteri d'amidament de projecte: Superfície mesurada segons documentació gràfica de Projecte.
Criteri de mesura d'obra: Es mesurarà la superfície realment executada segons especificacions de Projecte.

| Codi | Ut | Descripció | Rendiment | Preu | Import |
|---|---|---|---|---|---|
| mt16lra020dfa | m² | Panell semirígid de llana mineral, segons UNE-EN 13162, no revestit, de 75 mm d'espessor, resistència tèrmica 2,25 m²K/W, conductivitat tèrmica 0,034 W/(mK), Euroclasse A1 de reacció al foc segons UNE-EN 13501-1, capacitat d'absorció d'aigua a curt termini <=1 kg/m² i factor de resistència a la difusió del vapor d'aigua 1,3. (material) | 1.050 | 14.71 | 15.45 |
| mt16aaa030 | m | Cinta autoadhesiva per closa de juntes. (material) | 0.440 | 0.30 | 0.13 |
| mo054 | h | Oficial 1ª muntador d'aïllaments. (mà d'obra) | 0.024 | 29.34 | 0.70 |
| mo101 | h | Ajudant muntador d'aïllaments. (mà d'obra) | 0.012 | 25.28 | 0.30 |
| % | % | Costos directes complementaris | 2 % | 16.58 | 0.33 |
|  |  | Costos directes |  |  | 16.91 |
