# Aïllament tèrmic per l'exterior en façana ventilada

- Propietat de l'arxiu: CYPE INGENIEROS, S.A.
- Format: FIEBDC-3/2002
- Divisa: EUR
- Costos indirectes: 3.00 %
- IVA: 21.00 %

## N Aïllaments e impermeabilitzacions

### NA Aïllaments tèrmics

#### NAQ Façanes ventilades

**NAQ010** m² Aïllament tèrmic per l'exterior en façana ventilada.
Aïllament tèrmic per l'exterior en façana ventilada, amb panell rígid de llana mineral, segons UNE-EN 13162, no revestit de doble densitat, de 40 mm d'espessor, resistència tèrmica 1,15 m²K/W, conductivitat tèrmica 0,034 W/(mK). Col·locació en obra: a topall, amb fixacions mecàniques.
Inclou: Replanteig i tall de l'aïllament. Col·locació de l'aïllament. Fixació de l'aïllament. Resolució de punts singulars. Segellat de juntes i unions.
Criteri d'amidament de projecte: Superfície mesurada segons documentació gràfica de Projecte.
Criteri de mesura d'obra: Es mesurarà la superfície realment executada segons especificacions de Projecte.

| Codi | Ut | Descripció | Rendiment | Preu | Import |
|---|---|---|---|---|---|
| mt16aaa020ab | U | Fixació mecànica per plafons aïllants de llana mineral, col·locats directament sobre la superfície suport. (material) | 4.000 | 0.20 | 0.80 |
| mt16lra020abk | m² | Panell rígid de llana mineral, segons UNE-EN 13162, no revestit de doble densitat, de 40 mm d'espessor, resistència tèrmica 1,15 m²K/W, conductivitat tèrmica 0,034 W/(mK), impermeable a l'aigua de pluja, Euroclasse A1 de reacció al foc segons UNE-EN 13501-1, capacitat d'absorció d'aigua a curt termini <=1 kg/m² i factor de resistència a la difusió del vapor d'aigua 1,3. (material) | 1.050 | 15.28 | 16.04 |
| mo054 | h | Oficial 1ª muntador d'aïllaments. (mà d'obra) | 0.086 | 29.34 | 2.52 |
| mo101 | h | Ajudant muntador d'aïllaments. (mà d'obra) | 0.043 | 25.28 | 1.09 |
| % | % | Costos directes complementaris | 2 % | 20.45 | 0.41 |
|  |  | Costos directes |  |  | 20.86 |
