# Vora lateral de coberta amb perfil

- Propietat de l'arxiu: CYPE INGENIEROS, S.A.
- Format: FIEBDC-3/2002
- Divisa: EUR
- Costos indirectes: 3.00 %
- IVA: 21.00 %

## Q Cobertes

### QR Acabaments

#### QRB Vora lateral

**QRB010** m Vora lateral de coberta amb perfil.
Vora lateral de coberta amb perfil escopidor d'alumini lacat, de 40 mm d'altura, color blanc RAL 9010 acabat brillant, amb perforacions trapezoïdals per a la seva fixació i goteró. Inclús adhesiu cimentós, peces especials i silicona neutra.
Inclou: Neteja i preparació de la superfície. Replanteig. Tall, col·locació i fixació del perfil.
Criteri d'amidament de projecte: Longitud mesurada segons documentació gràfica de Projecte.
Criteri de mesura d'obra: Es mesurarà la longitud realment executada segons especificacions de Projecte.

| Codi | Ut | Descripció | Rendiment | Preu | Import |
|---|---|---|---|---|---|
| mt09mcr021m | kg | Adhesiu cimentós millorat, C2, segons UNE-EN 12004, color gris. (material) | 0.180 | 0.41 | 0.07 |
| mt20pcs130dbv1 | m | Perfil escopidor d'alumini lacat, de 40 mm d'altura, color blanc RAL 9010 acabat brillant, amb perforacions trapezoïdals per a la seva fixació i goteró, subministrat en barres de 2,5 m de longitud. (material) | 1.100 | 23.75 | 26.13 |
| mt15sja100 | U | Cartutx de massilla de silicona neutra. (material) | 0.010 | 3.13 | 0.03 |
| mo020 | h | Oficial 1ª construcció. (mà d'obra) | 0.180 | 28.42 | 5.12 |
| mo113 | h | Peó ordinari construcció. (mà d'obra) | 0.180 | 23.81 | 4.29 |
| % | % | Costos directes complementaris | 2 % | 35.64 | 0.71 |
|  |  | Costos directes |  |  | 36.35 |
