# Fals sostre continu de plaques de guix laminat. Sistema "PLACO"

- Propietat de l'arxiu: CYPE INGENIEROS, S.A.
- Format: FIEBDC-3/2002
- Divisa: EUR
- Costos indirectes: 3.00 %
- IVA: 21.00 %

## R Revestiments i extradossats

### RT Falsos sostres en interiors

#### RTC Continus, de plaques de guix laminat

**RTC018** m² Fals sostre continu de plaques de guix laminat. Sistema "PLACO".
Fals sostre continu suspès, acústic, situat a una altura menor de 4 m. Sistema "PLACO", constituït per: ESTRUCTURA: estructura metàl·lica de perfils primaris Stil Prim 100 "PLACO", i perfils secundaris F-530 "PLACO"; PLAQUES: una capa de plaques acústiques de guix laminat, amb tecnologia Activ'Air, Gyptone Big Curve Line Tipo 6 "PLACO", amb ranures allargades i amb les vores afinades, 2400x1200x12,5 mm. Inclús fixacions per a l'ancoratge dels perfils, cargols per a la fixació de les plaques, pasta d'assecatge en pols SN "PLACO", cinta microperforada de paper "PLACO", i accessoris de muntatge.
Inclou: Replanteig dels eixos de l'estructura metàl·lica. Senyalització dels punts d'ancoratge al forjat o element de suport. Anivellació i suspensió dels perfils primaris i secundaris de l'estructura. Tall de les plaques. Fixació de les plaques. Resolució de trobades i punts singulars. Tractament de junts.
Criteri d'amidament de projecte: Superfície mesurada entre paraments, segons documentació gràfica de Projecte, sense descomptar buits per instal·lacions.
Criteri de mesura d'obra: Es mesurarà la superfície realment executada segons especificacions de Projecte

| Codi | Ut | Descripció | Rendiment | Preu | Import |
|---|---|---|---|---|---|
| mt12ple010a | U | Vareta roscada galvanitzada "PLACO", de 6 mm de diàmetre i 1000 mm de longitud, amb femella M6. (material) | 0.300 | 0.99 | 0.30 |
| mt12ple080 | U | Suspensió Stil Prim 100 "PLACO". (material) | 0.300 | 1.15 | 0.35 |
| mt12plp020 | m | Perfil d'acer galvanitzat, Stil Prim 100 "PLACO", fabricat mitjançant laminació en fred, de 4000 mm de longitud, 100 mm d'altura i 0,75 mm de gruix, per la realització de sostres, segons UNE-EN 14195. (material) | 1.000 | 8.73 | 8.73 |
| mt12ple040 | U | Peça d'empalmament Stil Prim "PLACO". (material) | 0.150 | 1.79 | 0.27 |
| mt12plt030b | U | Cargol autoperforant rosca-xapa, TRPF 13 "PLACO", de 13 mm de longitud. (material) | 1.000 | 0.02 | 0.02 |
| mt12plp010 | m | Perfil d'acer galvanitzat, F-530 "PLACO", fabricat mitjançant laminació en fred, de 3000 mm de longitud, 45x16 mm de secció i 0,6 mm de gruix, per la realització d'extradossats autoportants i sostres, segons UNE-EN 14195. (material) | 2.000 | 1.75 | 3.50 |
| mt12ple030 | U | Peça d'empalmament F-530 "PLACO". (material) | 0.160 | 0.31 | 0.05 |
| mt12pla010ca | m² | Placa acústica de guix laminat corbable, amb tecnologia Activ'Air, Gyptone Big Curve Line Tipo 6 "PLACO", amb ranures allargades i amb les vores afinades, 2400x1200x12,5 mm, formada per una ànima de guix d'origen natural embotida i íntimament lligada a dues làmines de cartró fort, proveïda d'un vel de fibra de vidre en el seu dors. (material) | 1.050 | 24.33 | 25.55 |
| mt12plt010c | U | Cargol autoroscant TTPC 35 "PLACO", amb cap de trompeta, de 35 mm de longitud, per a instal·lació de plaques de guix laminat sobre perfils de gruix inferior a 6 mm. (material) | 15.000 | 0.02 | 0.30 |
| mt12plj010a | m | Cinta microperforada de paper "PLACO", de 50 mm d'amplada, segons UNE-EN 13963, per a acabat de junts de plaques de guix laminat. (material) | 1.400 | 0.05 | 0.07 |
| mt12plm010a | kg | Pasta d'assecatge en pols SN "PLACO"; Euroclasse A2-s1, d0 de reacció al foc, segons UNE-EN 13501-1, rang de temperatura de treball de 5 a 30°C, per a aplicació manual amb cinta de segellament, segons UNE-EN 13963; per al tractament dels junts de les plaques de guix laminat. (material) | 0.330 | 1.13 | 0.37 |
| op00fre010 |  | Fresadora. | 1.000 | 0.00 | 0.00 |
| op00ato010 |  | Tornavís. | 1.000 | 0.00 | 0.00 |
| mo015 | h | Oficial 1ª muntador de falsos sostres. (mà d'obra) | 0.563 | 29.34 | 16.52 |
| mo082 | h | Ajudant muntador de falsos sostres. (mà d'obra) | 0.563 | 25.28 | 14.23 |
| % | % | Costos directes complementaris | 2 % | 70.26 | 1.41 |
|  |  | Costos directes |  |  | 71.67 |
