# Mampara per a banyera

- Propietat de l'arxiu: CYPE INGENIEROS, S.A.
- Format: FIEBDC-3/2002
- Divisa: EUR
- Costos indirectes: 3.00 %
- IVA: 21.00 %

## S Senyalització i equipament

### SM Banys

#### SMM Mampares

**SMM010** U Mampara per a banyera.
Mampara frontal per a banyera, de 1000 a 1100 mm d'amplada i 1600 mm d'altura, formada per una porta corredissa i un panell fix, de vidre transparent amb perfils d'alumini acabat blanc i una mampara lateral fixa de 901 a 1050 mm d'amplada. Inclús fixacions i segellat de junts.
Inclou: Replanteig i marcat dels punts de fixació. Instal·lació dels perfils que formen la mampara per a banyera. Muntatge del panell i de la porta. Muntatge dels accessoris. Segellat de les juntes.
Criteri d'amidament de projecte: Nombre d'unitats previstes, segons documentació gràfica de Projecte.
Criteri de mesura d'obra: Es mesurarà el nombre d'unitats realment col·locades segons especificacions de Projecte.

| Codi | Ut | Descripció | Rendiment | Preu | Import |
|---|---|---|---|---|---|
| mt31mas020a | U | Mampara frontal per a banyera, de 1000 a 1100 mm d'amplada i 1600 mm d'altura, formada per una porta corredissa i un panell fix, de vidre transparent amb perfils d'alumini acabat blanc, inclús elements de fixació. (material) | 1.000 | 591.05 | 591.05 |
| mt31mas065ya | U | Mampara lateral fixa per a banyera, de 901 a 1050 mm d'amplada i 1600 mm d'altura, de vidre transparent amb perfils d'alumini acabat blanc, inclús elements de fixació. (material) | 1.000 | 586.95 | 586.95 |
| op00ato010 |  | Tornavís. | 1.000 | 0.00 | 0.00 |
| mo011 | h | Oficial 1ª muntador. (mà d'obra) | 3.087 | 29.34 | 90.57 |
| mo080 | h | Ajudant muntador. (mà d'obra) | 3.087 | 25.28 | 78.04 |
| % | % | Costos directes complementaris | 2 % | 1346.61 | 26.93 |
|  |  | Costos directes |  |  | 1373.54 |
