# Mampara per a dutxa

- Propietat de l'arxiu: CYPE INGENIEROS, S.A.
- Format: FIEBDC-3/2002
- Divisa: EUR
- Costos indirectes: 3.00 %
- IVA: 21.00 %

## S Senyalització i equipament

### SM Banys

#### SMM Mampares

**SMM020** U Mampara per a dutxa.
Mampara frontal per a dutxa, de 750 a 800 mm d'amplada i 2000 mm d'altura, formada per una porta corredissa i un panell fix, de vidre transparent amb perfils d'alumini acabat blanc i una mampara lateral fixa de 700 a 750 mm d'amplada. Inclús fixacions i segellat de junts.
Inclou: Replanteig i marcat dels punts de fixació. Instal·lació dels perfils que formen la mampara per a dutxa. Muntatge del panell i de la porta. Muntatge dels accessoris. Segellat de les juntes.
Criteri d'amidament de projecte: Nombre d'unitats previstes, segons documentació gràfica de Projecte.
Criteri de mesura d'obra: Es mesurarà el nombre d'unitats realment col·locades segons especificacions de Projecte.

| Codi | Ut | Descripció | Rendiment | Preu | Import |
|---|---|---|---|---|---|
| mt31mas120ca | U | Mampara frontal per a dutxa, de 750 a 800 mm d'amplada i 2000 mm d'altura, formada per una porta corredissa i un panell fix, de vidre transparent amb perfils d'alumini acabat blanc, inclús elements de fixació. (material) | 1.000 | 608.44 | 608.44 |
| mt31mas165ga | U | Mampara lateral fixa per a dutxa, de de 700 a 750 mm d'amplada i 2000 mm d'altura, de vidre transparent amb perfils d'alumini acabat blanc, inclús elements de fixació. (material) | 1.000 | 678.13 | 678.13 |
| op00ato010 |  | Tornavís. | 1.000 | 0.00 | 0.00 |
| mo011 | h | Oficial 1ª muntador. (mà d'obra) | 2.620 | 29.34 | 76.87 |
| mo080 | h | Ajudant muntador. (mà d'obra) | 2.620 | 25.28 | 66.23 |
| % | % | Costos directes complementaris | 2 % | 1429.67 | 28.59 |
|  |  | Costos directes |  |  | 1458.26 |
