# Mur de formigó per tancament de parcel·la

- Propietat de l'arxiu: CYPE INGENIEROS, S.A.
- Format: FIEBDC-3/2002
- Divisa: EUR
- Costos indirectes: 3.00 %
- IVA: 21.00 %

## U Urbanització interior de la parcel·la

### UV Tancaments exteriors

#### UVM Murs

**UVM020** m Mur de formigó per tancament de parcel·la.
Clos de parcel·la format per mur continu de formigó armat, de 1 m d'altura i 15 cm d'espessor, realitzat amb formigó HA-30/F/20/XC3 fabricat en central, i malla electrosoldada ME 15x15 Ø 8-8 B 500 T 6x2,20 UNE-EN 10080; muntatge i desmuntatge del sistema d'encofrat recuperable metàl·lic per acabat vist. Inclús matavius per a bisellat de cantells i separadors.
Inclou: Neteja i preparació de la superfície de recolzament. Replanteig. Col·locació i aplomat de la malla electrosoldada amb separadors homologats. Col·locació de matavius en l'encofrat. Muntatge del sistema d'encofrat del muret. Formació de juntes. Abocament i compactació del formigó. Desmuntatge del sistema d'encofrat. Curat del formigó.
Criteri d'amidament de projecte: Longitud mesurada segons documentació gràfica de Projecte, deduint la longitud dels buits de portes i cancel·les.
Criteri de mesura d'obra: Es mesurarà la longitud realment executada segons especificacions de Projecte, deduint la longitud dels buits de portes i cancel·les.

| Codi | Ut | Descripció | Rendiment | Preu | Import |
|---|---|---|---|---|---|
| mt07aco020d | U | Separador homologat per murs. (material) | 2.400 | 0.06 | 0.14 |
| mt08eme030c | m² | Sistema d'encofrat a dues cares, per a murs, format per panells metàl·lics modulars, fins 3 m d'altura, inclús elements per a pas d'instal·lacions. (material) | 2.000 | 21.31 | 42.62 |
| mt07ame010l | m² | Malla electrosoldada ME 15x15 Ø 8-8 B 500 T 6x2,20 UNE-EN 10080. (material) | 1.100 | 8.41 | 9.25 |
| mt08var040a | U | Matavius de PVC, de varies dimensions i 2500 mm de longitud. (material) | 1.000 | 0.55 | 0.55 |
| mt10haf010dtns | m³ | Formigó HA-30/F/20/XC3, fabricat en central. (material) | 0.158 | 95.20 | 15.04 |
| au00auh010 |  | Cubilot. | 1.000 | 0.00 | 0.00 |
| au00auh040 |  | Vibrador de formigó, elèctric. | 1.000 | 0.00 | 0.00 |
| mo042 | h | Oficial 1ª estructurista. (mà d'obra) | 0.405 | 28.39 | 11.50 |
| mo089 | h | Ajudant estructurista. (mà d'obra) | 0.405 | 25.25 | 10.23 |
| % | % | Costos directes complementaris | 2 % | 89.33 | 1.79 |
|  |  | Costos directes |  |  | 91.12 |
