# Tapa de fusta per a protecció de buit d'excavació de fonamentació profunda

- Propietat de l'arxiu: CYPE INGENIEROS, S.A.
- Format: FIEBDC-3/2002
- Divisa: EUR
- Costos indirectes: 3.00 %
- IVA: 21.00 %

## Y Seguretat i salut

### YC Sistemes de protecció col·lectiva

#### YCC Protecció d'excavació de pilons i murs pantalla

**YCC040** U Tapa de fusta per a protecció de buit d'excavació de fonamentació profunda.
Protecció de buit horitzontal d'excavació d'un piló de 100 cm de diàmetre, fins que es formigoni aquest, realitzada mitjançant taulons de fusta de pi de 20x7,2 cm, col·locats un al costat d'un altre fins a cobrir la totalitat del buit, reforçats en la seva part inferior per taulonets clavats en sentit contrari, amb rebaix en el seu reforç per allotjar-ho en el buit del piló de manera que impedeixi el seu moviment horitzontal, preparada per suportar una càrrega puntual de 3 kN. Amortitzable en 4 usos.
Criteri d'amidament de projecte: Nombre d'unitats previstes, segons Estudi o Estudi Bàsic de Seguretat i Salut.
Criteri de mesura d'obra: Es mesurarà el nombre d'unitats realment col·locades segons especificacions d'Estudi o Estudi Bàsic de Seguretat i Salut.

| Codi | Ut | Descripció | Rendiment | Preu | Import |
|---|---|---|---|---|---|
| mt50spa050m | m³ | Tauló de fusta de pi, dimensions 20x7,2 cm. (material) | 0.026 | 439.20 | 11.42 |
| mt50spa050g | m³ | Tauló petit de fusta de pi, dimensions 15x5,2 cm. (material) | 0.004 | 424.80 | 1.70 |
| mt50spa101 | kg | Claus d'acer. (material) | 0.168 | 1.87 | 0.31 |
| mo120 | h | Peó Seguretat i Salut. (mà d'obra) | 0.863 | 23.81 | 20.55 |
| % | % | Costos directes complementaris | 2 % | 33.98 | 0.68 |
|  |  | Costos directes |  |  | 34.66 |
