# Escala fixa provisional

- Propietat de l'arxiu: CYPE INGENIEROS, S.A.
- Format: FIEBDC-3/2002
- Divisa: EUR
- Costos indirectes: 3.00 %
- IVA: 21.00 %

## Y Seguretat i salut

### YC Sistemes de protecció col·lectiva

#### YCM Escales, marquesines, passarel·les i plataformes

**YCM010** m Escala fixa provisional.
Protecció de pas de vianants entre dos punts situats a diferent nivell, salvant una altura màxima de 3,70 m entre replans i amb un angle d'inclinació màxim de 60°, mitjançant escala fixa provisional de fusta de pi, de 1,20 m d'amplada útil, amb esglaons i replans formats per taulons de 20x7,2 cm, cosits per clavaó, baranes laterals d'1,00 m d'altura formades per entornpeus de tauló petit de 15x5,2 cm, passamans laterals de taula de 12x2,7 cm, amb travesser lateral de tauló petit de 15x5,2 cm, tot això fixat amb claus d'acer a muntants de fusta de 7x7 cm col·locats cada metre al llarg dels laterals de l'escala, amortitzable en 3 usos. Inclús elements de fixació al terra per garantir la immobilitat del conjunt.
Criteri d'amidament de projecte: Longitud mesurada segons Estudi o Estudi Bàsic de Seguretat i Salut.
Criteri de mesura d'obra: S'amidarà la longitud realment muntada segons especificacions d'Estudi o Estudi Bàsic de Seguretat i Salut.

| Codi | Ut | Descripció | Rendiment | Preu | Import |
|---|---|---|---|---|---|
| mt50spa050m | m³ | Tauló de fusta de pi, dimensions 20x7,2 cm. (material) | 0.040 | 439.20 | 17.57 |
| mt50spa050g | m³ | Tauló petit de fusta de pi, dimensions 15x5,2 cm. (material) | 0.011 | 424.80 | 4.67 |
| mt50spa050a | m³ | Taula de fusta de pi, dimensions 12x2,7 cm. (material) | 0.002 | 432.00 | 0.86 |
| mt50spa052a | m | Muntant de fusta de pi, de 7x7 cm. (material) | 1.733 | 2.59 | 4.49 |
| mt50spa101 | kg | Claus d'acer. (material) | 0.087 | 1.87 | 0.16 |
| mt07aco010g | kg | Acer en barres corrugades, UNE-EN 10080 B 500 S, subministrat en obra en barres sense elaborar, de varis diàmetres. (material) | 0.442 | 1.22 | 0.54 |
| mo119 | h | Oficial 1ª Seguretat i Salut. (mà d'obra) | 1.199 | 28.42 | 34.08 |
| mo120 | h | Peó Seguretat i Salut. (mà d'obra) | 0.599 | 23.81 | 14.26 |
| % | % | Costos directes complementaris | 2 % | 76.63 | 1.53 |
|  |  | Costos directes |  |  | 78.16 |
