# Malla de senyalització amb suports clavats al terreny

- Propietat de l'arxiu: CYPE INGENIEROS, S.A.
- Format: FIEBDC-3/2002
- Divisa: EUR
- Costos indirectes: 3.00 %
- IVA: 21.00 %

## Y Seguretat i salut

### YS Senyalització provisional d'obres

#### YSM Senyalització de zones de treball

**YSM010** m Malla de senyalització amb suports clavats al terreny.
Senyalització i delimitació de zones de risc de caiguda en altura inferior a 2 m en vores d'excavació mitjançant malla de senyalització de polietilè d'alta densitat (200 g/m²), doblement reorientada, amb tractament ultraviolat, color taronja, de 1,20 m d'altura, subjecta mitjançant brides de niló a suports de barra corrugada d'acer UNE-EN 10080 B 500 S de 1,75 m de longitud i 25 mm de diàmetre, clavats en el terreny cada 1,00 m i separats de la vora del talús més de 2 m. Inclús muntatge, taps protectors tipus bolet, manteniment en condicions segures durant tot el període de temps que es requereixi i desmuntatge. Amortitzable la malla en 1 us, els suports en 3 usos i els taps protectors en 3 usos.
Criteri d'amidament de projecte: Longitud mesurada segons Estudi o Estudi Bàsic de Seguretat i Salut.
Criteri de mesura d'obra: S'amidarà la longitud realment muntada segons especificacions d'Estudi o Estudi Bàsic de Seguretat i Salut.

| Codi | Ut | Descripció | Rendiment | Preu | Import |
|---|---|---|---|---|---|
| mt50spr040b | m | Malla de senyalització de polietilè d'alta densitat (200 g/m²), doblement reorientada, amb tractament ultraviolat, color taronja, de 1,2 m d'altura. (material) | 1.000 | 0.70 | 0.70 |
| mt07aco010g | kg | Acer en barres corrugades, UNE-EN 10080 B 500 S, subministrat en obra en barres sense elaborar, de varis diàmetres. (material) | 2.830 | 1.22 | 3.45 |
| mt50spr046 | U | Brida de niló, de 4,8x200 mm. (material) | 3.780 | 0.04 | 0.15 |
| mt50spr045 | U | Tap protector de PVC, tipus bolet, de color vermell, per a protecció dels extrems de les armadures. (material) | 0.420 | 0.12 | 0.05 |
| mo120 | h | Peó Seguretat i Salut. (mà d'obra) | 0.240 | 23.81 | 5.71 |
| % | % | Costos directes complementaris | 2 % | 10.06 | 0.20 |
|  |  | Costos directes |  |  | 10.26 |
