# Reforç de biga despenjada de formigó armat, mitjançant recrescut amb formigó armat

- Propietat de l'arxiu: CYPE INGENIEROS, S.A.
- Format: FIEBDC-3/2002
- Divisa: EUR
- Costos indirectes: 3.00 %
- IVA: 21.00 %

## E Estructures

### EH Formigó armat

#### EHH Reforços amb formigó

**EHH030** m Reforç de biga despenjada de formigó armat, mitjançant recrescut amb formigó armat.
Reforç de biga de formigó armat de 20 cm d'ànima, mitjançant recrescut de formigó armat de 10 cm en la cara inferior, realitzat amb formigó HA-30/B/12/XD3 fabricat en central, i abocament amb cubilot, i acer UNE-EN 10080 B 500 S, amb una quantia de 40 kg/m³; prèvia aplicació d'una capa contínua d'adhesiu tixòtrop de dos components a base de resina epoxi, sobre la superfície del formigó endurit.
Criteri de valoració econòmica: El preu inclou el muntatge i desmuntatge del sistema d'encofrat i l'elaboració i el muntatge de la ferralla en el lloc definitiu de la seva col·locació en obra.
Inclou: Picat i sanejament de la cara inferior de la biga. Connexió directa entre armadures original i de reforç. Neteja de la superfície de formigó. Aplicació de l'adhesiu. Muntatge del sistema d'encofrat. Abocat del formigó. Desmuntatge del sistema d'encofrat. Neteja dels restes.
Criteri d'amidament de projecte: Longitud mesurada a eixos, segons documentació gràfica de Projecte.
Criteri de mesura d'obra: Es mesurarà a eixos, la longitud realment executada segons especificacions de Projecte.

| Codi | Ut | Descripció | Rendiment | Preu | Import |
|---|---|---|---|---|---|
| mt09reh120a | kg | Adhesiu tixòtrop de dos components a base de resina epoxi, per a la correcta unió entre el formigó fresc i el formigó endurit o per a millorar l'adherència del formigó endurit i l'acer, segons UNE-EN 1504-7. (material) | 0.660 | 11.62 | 7.67 |
| mt10haf010htnm | m³ | Formigó HA-30/B/12/XD3, fabricat en central. (material) | 0.042 | 97.40 | 4.09 |
| mt07aco010g | kg | Acer en barres corrugades, UNE-EN 10080 B 500 S, subministrat en obra en barres sense elaborar, de varis diàmetres. (material) | 1.632 | 1.22 | 1.99 |
| mt08var050 | kg | Filferro galvanitzat per a lligar, de 1,30 mm de diàmetre. (material) | 0.018 | 1.50 | 0.03 |
| mt08eva010a | m² | Sistema d'encofrat recuperable per a l'execució de bigues de formigó per revestir, compost de: puntals metàl·lics telescòpics, sotaponts metàl·lics i superfície encofrant de fusta tractada reforçada amb barres i perfils, fins a 3 m d'altura lliure de planta. (material) | 0.400 | 29.50 | 11.80 |
| op00ciz020 |  | Cisalla per a acer en barres corrugades. | 1.000 | 0.00 | 0.00 |
| op00ata010 |  | Lligadora de ferralla. | 1.000 | 0.00 | 0.00 |
| op00sie020 |  | Serra de disc fix, per a taula de treball. | 1.000 | 0.00 | 0.00 |
| au00auh010 |  | Cubilot. | 1.000 | 0.00 | 0.00 |
| au00auh040 |  | Vibrador de formigó, elèctric. | 1.000 | 0.00 | 0.00 |
| mo043 | h | Oficial 1ª ferrallista. (mà d'obra) | 0.027 | 28.39 | 0.77 |
| mo090 | h | Ajudant ferrallista. (mà d'obra) | 0.029 | 25.25 | 0.73 |
| mo045 | h | Oficial 1ª estructurista, en treballs de posada en obra del formigó. (mà d'obra) | 0.875 | 28.39 | 24.84 |
| mo092 | h | Ajudant estructurista, en treballs de posada en obra del formigó. (mà d'obra) | 0.424 | 25.25 | 10.71 |
| % | % | Costos directes complementaris | 2 % | 62.63 | 1.25 |
|  |  | Costos directes |  |  | 63.88 |
