# Demolició complerta d'edifici

- Propietat de l'arxiu: CYPE INGENIEROS, S.A.
- Format: FIEBDC-3/2002
- Divisa: EUR
- Costos indirectes: 3.00 %
- IVA: 21.00 %

## D Demolicions

### DC Edifici

#### DCE Demolició complerta

**DCE010** U Demolició complerta d'edifici.
Preu: 86477.00
Demolició completa, element a element, amb mitjans manuals i mecànics d'edifici de 900 m² de superfície total, i càrrega mecànica sobre camió o contenidor, aïllat, compost per 3 plantes sobre rasant amb una altura edificada de 9,5 m. L'edifici presenta una estructura de formigó i el seu estat de conservació es regular, a la vista dels estudis previs realitzats.
Criteri de valoració econòmica: El preu no inclou el cànon d'abocament per lliurament de residus a gestor autoritzat ni la demolició de la fonamentació.
Inclou: Demolició element a element de l'edifici, amb l'apuntalament provisional que sigui necessari. Fragmentació dels enderrocs en peces manejables. Neteja final del solar. Retirada i arreplegat de enderrocs. Neteja de les restes de l'obra. Càrrega mecànica d'enderrocs sobre camió o contenidor.
Criteri d'amidament de projecte: Nombre d'unitats previstes, segons documentació gràfica de Projecte.
Criteri de mesura d'obra: Es mesurarà el nombre d'unitats realment executades segons especificacions de Projecte.

| Codi | Ut | Descripció | Preu |
|---|---|---|---|
| % | % | Costos directes complementaris | 0.00 |
