# Parallamps de malla conductora (Gabia de Faraday)

- Propietat de l'arxiu: CYPE INGENIEROS, S.A.
- Format: FIEBDC-3/2002
- Divisa: EUR
- Costos indirectes: 3.00 %
- IVA: 21.00 %

## I Instal·lacions

### IP Protecció enfront el llamp

#### IPE Sistemes externs

**IPE020** U Parallamps de malla conductora (Gabia de Faraday).
Sistema extern de protecció enfront el llamp, format per parallamps tipus malla conductora (Gàbia de Faraday) per a un nivell de protecció 1 segons DB SUA Seguretat d'utilització i accessibilitat (CTE), amb reticle de 5x5 m i 10 m de distància entre baixades, de platina conductora d'acer galvanitzat, nua, de 30x3,5 mm, model AT-131D "APLICACIONES TECNOLÓGICAS" i 5 puntes captadors d'acer inoxidable i 1 m d'altura, model AT-032A "APLICACIONES TECNOLÓGICAS", col·locades en coberta sobre suport de formigó. Fins i tot suports, peces especials, vies d'espurnes tubs de protecció de les baixades i preses de terra amb platina conductora d'acer galvanitzat.
Inclou: Replanteig. Col·locació del suport de formigó. Execució de la connexió a terra. Muntatge, connexionat i comprovació del seu correcte funcionament. Realització de proves de servei.
Criteri d'amidament de projecte: Nombre d'unitats previstes, segons documentació gràfica de Projecte.
Criteri de mesura d'obra: Es mesurarà el nombre d'unitats realment executades segons especificacions de Projecte.

| Codi | Ut | Descripció | Rendiment | Preu | Import |
|---|---|---|---|---|---|
| mt41pca012b | m | Platina conductora d'acer galvanitzat, nua, de 30x3,5 mm, model AT-131D "APLICACIONES TECNOLÓGICAS". (material) | 107.000 | 17.93 | 1918.51 |
| mt41pea030hbh | U | Punta captadora d'acer inoxidable, de 16 mm de diàmetre i 1 m d'altura, model AT-032A "APLICACIONES TECNOLÓGICAS". (material) | 5.000 | 85.89 | 429.45 |
| mt41paa100c | U | Suport de formigó, model AT-029B "APLICACIONES TECNOLÓGICAS", per a fixació de punta captadora de 16 mm de diàmetre i 1 m de longitud. (material) | 5.000 | 28.29 | 141.45 |
| mt41paa102c | U | Junta plana, model AT-096B "APLICACIONES TECNOLÓGICAS", per a suport de formigó. (material) | 5.000 | 16.87 | 84.35 |
| mt41paa130g | U | Peça de connexió, model AT-130J "APLICACIONES TECNOLÓGICAS", per a unió de terminal aeri a platina conductora d'acer galvanitzat de 30x3,5 mm. (material) | 5.000 | 14.95 | 74.75 |
| mt41paa055b | U | Suport cònic de polipropilè, amb tapa per al replè i base de 140x140x80 mm, model AT-041E "APLICACIONES TECNOLÓGICAS", per a fixació de la grapa a superfícies horitzontals. (material) | 35.000 | 6.27 | 219.45 |
| mt41paa054g | U | Grapa de niló de 23x23x17 mm, model AT-030E "APLICACIONES TECNOLÓGICAS", per a fixació de platina conductora d'acer galvanitzat de 30x3,5 mm. (material) | 74.000 | 2.75 | 203.50 |
| mt41paa050b | U | Grapa d'acer inoxidable, model AT-028E "APLICACIONES TECNOLÓGICAS", per a fixació de platina conductora d'entre 30x2 mm i 30x3,5 mm de secció a paret. (material) | 1.000 | 23.71 | 23.71 |
| mt41pea040b | U | Terminal aeri, d'acer inoxidable, de 20 mm de diàmetre i 0,5 m d'altura, model AT-055L "APLICACIONES TECNOLÓGICAS". (material) | 2.000 | 105.62 | 211.24 |
| mt41paa110b | U | Suport, model AT-030M "APLICACIONES TECNOLÓGICAS", per a fixació de terminal aeri a màstil d'antena de diàmetre màxim 50 mm. (material) | 1.000 | 55.70 | 55.70 |
| mt41paa120b | U | Suport en angle, model AT-003M "APLICACIONES TECNOLÓGICAS", per a fixació de terminal aeri a superfície vertical. (material) | 1.000 | 26.67 | 26.67 |
| mt41paa090b | U | Suport d'acer inoxidable, model AT-018E "APLICACIONES TECNOLÓGICAS", per a fixació de grapa a perfil metàl·lic. (material) | 1.000 | 12.19 | 12.19 |
| mt41paa070b | U | Via d'espurnes, model AT-060F "APLICACIONES TECNOLÓGICAS", per a màstil d'antena i connexió a platina de coure estanyat. (material) | 1.000 | 279.10 | 279.10 |
| mt41paa080b | U | Via d'espurnes, model AT-050K "APLICACIONES TECNOLÓGICAS", per a unió de preses de terra. (material) | 3.000 | 259.90 | 779.70 |
| mt41paa053g | U | Maneguet amb placa intermèdia, model AT-026F "APLICACIONES TECNOLÓGICAS", per a unió múltiple de platines conductores d'acer galvanitzat de 30x3,5 mm. (material) | 19.000 | 10.45 | 198.55 |
| mt41pca020b | U | Tub d'acer galvanitzat, de 2 m de longitud, model AT-060G "APLICACIONES TECNOLÓGICAS", per a la protecció de la baixada de la platina conductora. (material) | 2.000 | 55.09 | 110.18 |
| mt35ata010b | U | Pericó de polipropilè per a connexió a terra, de 250x250x250 mm, amb tapa de registre, model AT-010H "APLICACIONES TECNOLÓGICAS". (material) | 4.000 | 127.38 | 509.52 |
| mt35ata020g | U | Pont per a comprovació de connexió de terra de l'instal·lació elèctrica, model AT-021J "APLICACIONES TECNOLÓGICAS". (material) | 2.000 | 794.72 | 1589.44 |
| mt35ate020g | U | Elèctrode per a xarxa de connexió a terra fabricat en acer galvanitzat, de 16 mm de diàmetre i 2 m de longitud, model AT-045H "APLICACIONES TECNOLÓGICAS". (material) | 2.000 | 59.55 | 119.10 |
| mt41paa140g | U | Peça de connexió, model AT-136J "APLICACIONES TECNOLÓGICAS", per a unió d'elèctrode de presa de terra a platina conductora d'acer galvanitzat de 30x3,5 mm. (material) | 2.000 | 10.45 | 20.90 |
| mt35ata030b | U | Pot de 5 kg de gel concentrat, ecològic i no corrosiu, Conductiver Plus, model AT-010L "APLICACIONES TECNOLÓGICAS", per a la preparació de 20 litres de millorant de la conductivitat de postes a terra. (material) | 2.000 | 96.44 | 192.88 |
| mo007 | h | Oficial 1ª instal·lador de parallamps. (mà d'obra) | 34.737 | 29.34 | 1019.18 |
| mo106 | h | Ajudant instal·lador de parallamps. (mà d'obra) | 34.737 | 25.25 | 877.11 |
| % | % | Costos directes complementaris | 2 % | 9096.63 | 181.93 |
|  |  | Costos directes |  |  | 9278.56 |
