# Parallamps amb dispositiu d'encebament "PDC"

- Propietat de l'arxiu: CYPE INGENIEROS, S.A.
- Format: FIEBDC-3/2002
- Divisa: EUR
- Costos indirectes: 3.00 %
- IVA: 21.00 %

## I Instal·lacions

### IP Protecció enfront el llamp

#### IPE Sistemes externs

**IPE030** U Parallamps amb dispositiu d'encebament "PDC".
Sistema extern de protecció enfront el llamp, format per parallamps amb dispositiu d'encebament tipus "PDC", avanç de 60 µs i radi de protecció de 79 m per a un nivell de protecció 1 segons DB SUA Seguretat d'utilització i accessibilitat (CTE), sèrie Dat Controler Plus, model AT-1560 "APLICACIONES TECNOLÓGICAS", col·locat en coberta sobre màstil d'acer galvanitzat en calent, model AT-056A "APLICACIONES TECNOLÓGICAS", de 1 1/2" de diàmetre i 6 m de longitud. Inclús suports, peces especials, platina conductora d'acer inoxidable, vies d'espurnes, comptador dels impactes de llamp rebuts, tub de protecció de la baixada i presa de terra amb platina conductora de coure estanyat.
Inclou: Replanteig. Col·locació del màstil. Execució de la connexió a terra. Muntatge, connexionat i comprovació del seu correcte funcionament. Realització de proves de servei.
Criteri d'amidament de projecte: Nombre d'unitats previstes, segons documentació gràfica de Projecte.
Criteri de mesura d'obra: Es mesurarà el nombre d'unitats realment executades segons especificacions de Projecte.

| Codi | Ut | Descripció | Rendiment | Preu | Import |
|---|---|---|---|---|---|
| mt41pea010god | U | Parallamps tipus "PDC" amb dispositiu d'encebament de polsat elèctric, avanç en l'encebat de 60 µs i radi de protecció de 79 m per a un nivell de protecció 1 segons DB SUA Seguretat d'utilització i accessibilitat (CTE), de 1 m d'altura, sèrie Dat Controler Plus, model AT-1560 "APLICACIONES TECNOLÓGICAS", segons UNE 21186, amb certificat AENOR de producte. (material) | 1.000 | 2743.93 | 2743.93 |
| mt41paa010h | U | Peça d'adaptació capçal-màstil i acoblament capçal-màstil-conductor, de llautó, model AT-021A "APLICACIONES TECNOLÓGICAS", per a màstil de 1 1/2" i baixant interior amb platina conductora d'acer inoxidable de 30x3,5 mm. (material) | 1.000 | 174.04 | 174.04 |
| mt41paa020b | U | Màstil d'acer galvanitzat en calent, model AT-056A "APLICACIONES TECNOLÓGICAS", de 1 1/2" de diàmetre i 6 m de longitud, per a fixació a mur o estructura. (material) | 1.000 | 265.44 | 265.44 |
| mt41paa040b | U | Trípode d'ancoratge per a màstil, amb placa base de 500x500x10 mm, d'acer galvanitzat en calent, de 1 m de longitud, model AT-006B "APLICACIONES TECNOLÓGICAS", per a fixar amb cargols a coberta. (material) | 1.000 | 478.76 | 478.76 |
| mt41pca014b | m | Platina conductora d'acer inoxidable AISI 316L, nua, de 30x3,5 mm, model AT-135D "APLICACIONES TECNOLÓGICAS". (material) | 51.500 | 80.08 | 4124.12 |
| mt41paa056b | U | Suport piramidal per a conductor de 8 mm de diàmetre o platina conductora d'entre 30x2 mm i 30x3,5 mm de secció, model AT-183E "APLICACIONES TECNOLÓGICAS", per a fixació de la grapa a superfícies horitzontals. (material) | 16.000 | 10.50 | 168.00 |
| mt41paa050b | U | Grapa d'acer inoxidable, model AT-028E "APLICACIONES TECNOLÓGICAS", per a fixació de platina conductora d'entre 30x2 mm i 30x3,5 mm de secció a paret. (material) | 20.000 | 23.71 | 474.20 |
| mt41paa070b | U | Via d'espurnes, model AT-060F "APLICACIONES TECNOLÓGICAS", per a màstil d'antena i connexió a platina de coure estanyat. (material) | 1.000 | 279.10 | 279.10 |
| mt41paa080b | U | Via d'espurnes, model AT-050K "APLICACIONES TECNOLÓGICAS", per a unió de preses de terra. (material) | 1.000 | 259.90 | 259.90 |
| mt41paa053h | U | Maneguet amb placa intermèdia, model AT-028F "APLICACIONES TECNOLÓGICAS", per a unió múltiple de platines conductores d'acer inoxidable de 30x3,5 mm. (material) | 2.000 | 26.32 | 52.64 |
| mt41paa060b | U | Comptador mecànic dels impactes de llamp rebuts pel sistema de protecció, model AT-034G "APLICACIONES TECNOLÓGICAS". (material) | 1.000 | 507.23 | 507.23 |
| mt41paa052h | U | Maneguet seccionador de llautó, de 70x50x15 mm, amb sistema de frontissa, model AT-010F "APLICACIONES TECNOLÓGICAS", per a unió de platines conductores d'entre 30x2 mm i 30x3,5 mm de secció. (material) | 1.000 | 40.55 | 40.55 |
| mt41pca020b | U | Tub d'acer galvanitzat, de 2 m de longitud, model AT-060G "APLICACIONES TECNOLÓGICAS", per a la protecció de la baixada de la platina conductora. (material) | 1.000 | 55.09 | 55.09 |
| mt41pca010b | m | Platina conductora de coure estanyat, nua, de 30x2 mm, model AT-052D "APLICACIONES TECNOLÓGICAS". (material) | 11.000 | 55.35 | 608.85 |
| mt35ata010b | U | Pericó de polipropilè per a connexió a terra, de 250x250x250 mm, amb tapa de registre, model AT-010H "APLICACIONES TECNOLÓGICAS". (material) | 3.000 | 127.38 | 382.14 |
| mt35ata020e | U | Pont per a comprovació de connexió de terra de l'instal·lació elèctrica, model AT-020H "APLICACIONES TECNOLÓGICAS". (material) | 2.000 | 96.58 | 193.16 |
| mt35ate020e | U | Elèctrode per a xarxa de connexió a terra couratge amb 254 µm, fabricat en acer, de 14,3 mm de diàmetre i 2 m de longitud, model AT-072H "APLICACIONES TECNOLÓGICAS". (material) | 2.000 | 48.49 | 96.98 |
| mt41paa140e | U | Peça de llautó, model AT-090H "APLICACIONES TECNOLÓGICAS", per a unió d'elèctrode de presa de terra a cable de coure de 8 a 10 mm de diàmetre o platina conductora de coure estanyat de 30x2 mm. (material) | 2.000 | 20.54 | 41.08 |
| mt35ate010b | U | Elèctrode dinàmic per a xarxa de connexió a terra, de 28 mm de diàmetre i 2,5 m de longitud, de llarga durada, amb efecte condensador, model AT-025H "APLICACIONES TECNOLÓGICAS". (material) | 1.000 | 363.56 | 363.56 |
| mt35ata030b | U | Pot de 5 kg de gel concentrat, ecològic i no corrosiu, Conductiver Plus, model AT-010L "APLICACIONES TECNOLÓGICAS", per a la preparació de 20 litres de millorant de la conductivitat de postes a terra. (material) | 2.000 | 96.44 | 192.88 |
| mo007 | h | Oficial 1ª instal·lador de parallamps. (mà d'obra) | 24.577 | 29.34 | 721.09 |
| mo106 | h | Ajudant instal·lador de parallamps. (mà d'obra) | 24.577 | 25.25 | 620.57 |
| % | % | Costos directes complementaris | 2 % | 12843.31 | 256.87 |
|  |  | Costos directes |  |  | 13100.18 |
