# Barana de vidre. Sistema "COMENZA"

- Propietat de l'arxiu: CYPE Ingenieros S.A.
- Format: FIEBDC-3/2016
- Programa: Generador de precios de la construcción. CYPE Ingenieros, S.A.
- Data: 18/05/2024
- Divisa: EUR
- Costos indirectes: 3 %
- IVA: 21 %

## F Façanes i particions

### FD Defenses

#### FDY Sistemes de baranes de vidre

**FDY010** m Barana de vidre. Sistema "COMENZA".
Sistema de barana modular GlassFit SV-1801 Top "COMENZA", sense passamans, amb perfil de muntatge, model SV-1801, alumini anoditzat, capaç de suportar una força horitzontal uniformement repartida de 3,0 kN/m aplicada en la vora superior del vidre segons CTE DB SE-AE, d'altura màxima 110 cm, per a vidre trempat laminar de seguretat, compost per dos llunes de 12 mm de gruix unides mitjançant quatre làmines incolores de butiral de polivinil, de 0,38 mm d'espessor cadascuna. Sistema de muntatge Superior, de fixació mitjançant ancoratge a la cara superior de la biga de vora de forjat. Inclús ancoratge químic amb vareta roscada d'acer zincat per a fixació a la superfície suport.
Inclou: Marcat dels punts de fixació. Aplomat i anivellació. Fixació dels ancoratges. Muntatge d'elements complementaris.
Criteri d'amidament de projecte: Longitud mesurada a eixos, segons documentació gràfica de Projecte.
Criteri de mesura d'obra: Es mesurarà a eixos, la longitud realment executada segons especificacions de Projecte.

| Codi | Ut | Descripció | Rendiment | Preu | Import |
|---|---|---|---|---|---|
| mt25dfc140a | m | Sistema de barana modular GlassFit SV-1801 Top "COMENZA", sense passamans, amb perfil de muntatge, model SV-1801, alumini anoditzat, capaç de suportar una força horitzontal uniformement repartida de 3 kN/m aplicada en la vora superior del vidre segons CTE DB SE-AE. Inclús accessoris, peces i cargols homologats. (material) | 1 | 142.17 | 142.170 |
| mt26aaq011c | U | Ancoratge químic amb vareta roscada d'acer zincat, de 12 mm de diàmetre, femella i volandera. (material) | 5 | 1.89 | 9.450 |
| mt21ves015i | m² | Vidre trempat laminar de seguretat, compost per dues llunes de 12 mm d'espessor, unides mitjançant quatre làmines incolores de butiral de polivinil, de 0,38 mm d'espessor cadascuna. Segons UNE-EN ISO 12543-2, UNE-EN 14449 i UNE-EN 12150-1 (material) | 1.07 | 182.28 | 195.040 |
| mo011 | h | Oficial 1ª muntador. (mà d'obra) | 0.755 | 29.34 | 22.152 |
| mo080 | h | Ajudant muntador. (mà d'obra) | 1.511 | 25.28 | 38.198 |
| % | % | Costos directes complementaris | 2 % | 407.010 | 8.140 |
|  |  | Costos directes |  |  | 415.150 |

Residus:
- col·locació: mt26aaq011c Ancoratge químic amb vareta roscada d'acer zincat, de 12 mm de diàmetre, femella i volandera; factor de residu 0.005
- col·locació: mt21ves015i; factor de residu 0.0055

## Recursos

**mt26aaq011c** U Ancoratge químic amb vareta roscada d'acer zincat, de 12 mm de diàmetre, femella i volandera
Dades tècniques: Cost energètic 10.219 MJ; Emissió de CO2 0.410 kg; Codi LER 17 09 04; Massa de l'element 0.25 kg; Volum 0.000167 m3
Residus:
- embalatge: re150101 Envasos de paper i cartró. (component de residu); rendiment 0.001 kg; Codi LER 15 01 01; Massa de l'element 1 kg; Volum 0.001333 m3
- embalatge: re170203 Plàstic. (component de residu); rendiment 0.001 kg; Codi LER 17 02 03; Massa de l'element 1 kg; Volum 0.001667 m3

**mt21ves015i** m² Vidre trempat laminar de seguretat
Dades tècniques: Cost energètic 748.846 MJ; Emissió de CO2 56.037 kg; Codi LER 17 02 02; Massa de l'element 50 kg; Volum 0.05 m3
Residus:
- embalatge: re170604 Materials d'aïllament diferents dels especificats en els codis 17 06 01 i 17 06 03. (component de residu); rendiment 0.016 kg; Codi LER 17 06 04; Massa de l'element 1 kg; Volum 0.001667 m3
