# Barana de vidre. Sistema "COMENZA"

- Propietat de l'arxiu: CYPE Ingenieros S.A.
- Format: FIEBDC-3/2016
- Programa: Generador de precios de la construcción. CYPE Ingenieros, S.A.
- Data: 19/05/2024
- Divisa: EUR
- Costos indirectes: 3 %
- IVA: 21 %

## F Façanes i particions

### FD Defenses

#### FDY Sistemes de baranes de vidre

**FDY010** m Barana de vidre. Sistema "COMENZA".
Sistema de barana modular GlassFit SV-1602 Side "COMENZA", sense passamans, amb perfil de muntatge, model SV-1602, alumini anoditzat, sistema interior de drenatge DP-01 i embellidor clipat CL-1602-1, capaç de suportar una força horitzontal uniformement repartida de 0,8 kN/m aplicada en la vora superior del vidre segons CTE DB SE-AE, d'altura màxima 110 cm, per a vidre trempat laminar de seguretat, compost per dos llunes de 10 mm de gruix unides mitjançant dues làmines incolores de butiral de polivinil, de 0,38 mm d'espessor cadascuna. Sistema de muntatge Lateral Invertido, de fixació mitjançant ancoratge a la cara interior de la biga invertida de vora de forjat. Inclús ancoratge químic amb vareta roscada d'acer zincat per a fixació a la superfície suport.
Inclou: Marcat dels punts de fixació. Aplomat i anivellació. Fixació dels ancoratges. Muntatge d'elements complementaris.
Criteri d'amidament de projecte: Longitud mesurada a eixos, segons documentació gràfica de Projecte.
Criteri de mesura d'obra: Es mesurarà a eixos, la longitud realment executada segons especificacions de Projecte.

| Codi | Ut | Descripció | Rendiment | Preu | Import |
|---|---|---|---|---|---|
| mt25dfc010k | m | Sistema de barana modular GlassFit SV-1602 Side "COMENZA", sense passamans, amb perfil de muntatge, model SV-1602, alumini anoditzat, sistema interior de drenatge DP-01 i embellidor clipat CL-1602-1, capaç de suportar una força horitzontal uniformement repartida de 0,8 kN/m aplicada en la vora superior del vidre segons CTE DB SE-AE. Inclús accessoris, peces i cargols homologats. (material) | 1 | 105.92 | 105.920 |
| mt26aaq011b | U | Ancoratge químic amb vareta roscada d'acer zincat, de 10 mm de diàmetre, femella i volandera. (material) | 4 | 1.14 | 4.560 |
| mt21ves015k | m² | Vidre laminar de seguretat, compost per dues llunes de 10 mm d'espessor, unides mitjançant dues làmines incolores de butiral de polivinil, de 0,38 mm d'espessor cadascuna. Segons UNE-EN ISO 12543-2, UNE-EN 14449 i UNE-EN 12150-1 (material) | 1.19 | 94 | 111.860 |
| mo011 | h | Oficial 1ª muntador. (mà d'obra) | 0.647 | 29.34 | 18.983 |
| mo080 | h | Ajudant muntador. (mà d'obra) | 1.295 | 25.28 | 32.738 |
| % | % | Costos directes complementaris | 2 % | 274.061 | 5.481 |
|  |  | Costos directes |  |  | 279.542 |

Residus:
- col·locació: mt26aaq011b Ancoratge químic amb vareta roscada d'acer zincat, de 10 mm de diàmetre, femella i volandera; factor de residu 0.005
- col·locació: mt21ves015k; factor de residu 0.0055

## Recursos

**mt26aaq011b** U Ancoratge químic amb vareta roscada d'acer zincat, de 10 mm de diàmetre, femella i volandera
Dades tècniques: Cost energètic 5.361 MJ; Emissió de CO2 0.216 kg; Codi LER 17 09 04; Massa de l'element 0.13 kg; Volum 0.000087 m3
Residus:
- embalatge: re150101 Envasos de paper i cartró. (component de residu); rendiment 0.001 kg; Codi LER 15 01 01; Massa de l'element 1 kg; Volum 0.001333 m3
- embalatge: re170203 Plàstic. (component de residu); rendiment 0.001 kg; Codi LER 17 02 03; Massa de l'element 1 kg; Volum 0.001667 m3

**mt21ves015k** m² Vidre laminar de seguretat
Dades tècniques: Cost energètic 748.846 MJ; Emissió de CO2 56.037 kg; Codi LER 17 02 02; Massa de l'element 50 kg; Volum 0.05 m3
Residus:
- embalatge: re170604 Materials d'aïllament diferents dels especificats en els codis 17 06 01 i 17 06 03. (component de residu); rendiment 0.016 kg; Codi LER 17 06 04; Massa de l'element 1 kg; Volum 0.001667 m3
