# Barana de vidre. Sistema "COMENZA"

- Propietat de l'arxiu: CYPE Ingenieros S.A.
- Format: FIEBDC-3/2016
- Programa: Generador de precios de la construcción. CYPE Ingenieros, S.A.
- Data: 18/05/2024
- Divisa: EUR
- Costos indirectes: 3 %
- IVA: 21 %

## F Façanes i particions

### FD Defenses

#### FDY Sistemes de baranes de vidre

**FDY010** m Barana de vidre. Sistema "COMENZA".
Sistema de barana modular Minimal Post MT-200 "COMENZA", sense passamans, amb pal de fixació superior, model MT-200, d'acer inoxidable AISI 316, acabat polit efecte mirall, amb dispositius de regulació Level 3D i Slot 180°, capaç de suportar una força horitzontal uniformement repartida de 0,8 kN/m aplicada en la vora superior del vidre segons CTE DB SE-AE, d'altura màxima 110 cm, per a vidre laminar de seguretat, compost per dos llunes de 6 mm de gruix unides mitjançant dues làmines incolores de butiral de polivinil, de 0,38 mm d'espessor cadascuna. Sistema de muntatge Superior, de fixació mitjançant ancoratge a la cara superior de la biga de vora de forjat. Inclús ancoratge químic amb vareta roscada d'acer zincat per a fixació a la superfície suport.
Inclou: Marcat dels punts de fixació. Aplomat i anivellació. Fixació dels ancoratges. Muntatge d'elements complementaris.
Criteri d'amidament de projecte: Longitud mesurada a eixos, segons documentació gràfica de Projecte.
Criteri de mesura d'obra: Es mesurarà a eixos, la longitud realment executada segons especificacions de Projecte.

| Codi | Ut | Descripció | Rendiment | Preu | Import |
|---|---|---|---|---|---|
| mt25dfc180a | m | Sistema de barana modular Minimal Post MT-200 "COMENZA", sense passamans, amb pal de fixació superior, model MT-200, d'acer inoxidable AISI 316, acabat polit efecte mirall, amb dispositius de regulació Level 3D i Slot 180°, capaç de suportar una força horitzontal uniformement repartida de 0,8 kN/m aplicada en la vora superior del vidre segons CTE DB SE-AE. Inclús accessoris, peces i cargols homologats. (material) | 1 | 186.3 | 186.300 |
| mt26aaq011c | U | Ancoratge químic amb vareta roscada d'acer zincat, de 12 mm de diàmetre, femella i volandera. (material) | 1.54 | 1.89 | 2.911 |
| mt21ves015c | m² | Vidre laminar de seguretat, compost per dues llunes de 6 mm d'espessor, unides mitjançant dues làmines incolores de butiral de polivinil, de 0,38 mm d'espessor cadascuna. Segons UNE-EN ISO 12543-2, UNE-EN 14449 i UNE-EN 12150-1 (material) | 1.05 | 68 | 71.400 |
| mo011 | h | Oficial 1ª muntador. (mà d'obra) | 0.627 | 29.34 | 18.396 |
| mo080 | h | Ajudant muntador. (mà d'obra) | 1.254 | 25.28 | 31.701 |
| % | % | Costos directes complementaris | 2 % | 310.708 | 6.214 |
|  |  | Costos directes |  |  | 316.922 |

Residus:
- col·locació: mt26aaq011c Ancoratge químic amb vareta roscada d'acer zincat, de 12 mm de diàmetre, femella i volandera; factor de residu 0.005
- col·locació: mt21ves015c; factor de residu 0.0074693

## Recursos

**mt26aaq011c** U Ancoratge químic amb vareta roscada d'acer zincat, de 12 mm de diàmetre, femella i volandera
Dades tècniques: Cost energètic 10.219 MJ; Emissió de CO2 0.410 kg; Codi LER 17 09 04; Massa de l'element 0.25 kg; Volum 0.000167 m3
Residus:
- embalatge: re150101 Envasos de paper i cartró. (component de residu); rendiment 0.001 kg; Codi LER 15 01 01; Massa de l'element 1 kg; Volum 0.001333 m3
- embalatge: re170203 Plàstic. (component de residu); rendiment 0.001 kg; Codi LER 17 02 03; Massa de l'element 1 kg; Volum 0.001667 m3

**mt21ves015c** m² Vidre laminar de seguretat
Dades tècniques: Cost energètic 449.589 MJ; Emissió de CO2 33.635 kg; Codi LER 17 02 02; Massa de l'element 30 kg; Volum 0.03 m3
Residus:
- embalatge: re170604 Materials d'aïllament diferents dels especificats en els codis 17 06 01 i 17 06 03. (component de residu); rendiment 0.015 kg; Codi LER 17 06 04; Massa de l'element 1 kg; Volum 0.001667 m3
