# Barana de vidre. Sistema "COMENZA"

- Propietat de l'arxiu: CYPE INGENIEROS, S.A.
- Format: FIEBDC-3/2002
- Divisa: EUR
- Costos indirectes: 3.00 %
- IVA: 21.00 %

## F Façanes i particions

### FD Defenses

#### FDY Sistemes de baranes de vidre

**FDY010** m Barana de vidre. Sistema "COMENZA".
Sistema de barana modular GlassFit SV-1401 Top "COMENZA", amb passamans RP-1400, format per tub rodó ranurat d'acer inoxidable AISI 316, acabat polit efecte mirall, de 42,4 mm de diàmetre i 1,5 mm de gruix, amb perfil de muntatge, model SV-1401, alumini anoditzat, amb dispositius de regulació Level In i sistema interior de drenatge PM-02, capaç de suportar una força horitzontal uniformement repartida de 0,8 kN/m aplicada en la vora superior del passamans segons CTE DB SE-AE, d'altura màxima 110 cm, per a vidre trempat laminar de seguretat, compost per dos llunes de 8 mm de gruix unides mitjançant quatre làmines incolores de butiral de polivinil, de 0,38 mm d'espessor cadascuna. Sistema de muntatge Superior, de fixació mitjançant ancoratge a la cara superior de la biga de vora de forjat. Inclús ancoratge químic amb vareta roscada d'acer zincat per a fixació a la superfície suport.
Inclou: Marcat dels punts de fixació. Aplomat i anivellació. Fixació dels ancoratges. Muntatge d'elements complementaris.
Criteri d'amidament de projecte: Longitud mesurada a eixos, segons documentació gràfica de Projecte.
Criteri de mesura d'obra: Es mesurarà a eixos, la longitud realment executada segons especificacions de Projecte.

| Codi | Ut | Descripció | Rendiment | Preu | Import |
|---|---|---|---|---|---|
| mt25dfc070g | m | Sistema de barana modular GlassFit SV-1401 Top "COMENZA", amb passamans RP-1400, format per tub rodó ranurat d'acer inoxidable AISI 316, acabat polit efecte mirall, de 42,4 mm de diàmetre i 1,5 mm de gruix, amb perfil de muntatge, model SV-1401, alumini anoditzat, amb dispositius de regulació Level In i sistema interior de drenatge PM-02, capaç de suportar una força horitzontal uniformement repartida de 0,8 kN/m aplicada en la vora superior del passamans segons CTE DB SE-AE. Inclús accessoris, peces i cargols homologats. (material) | 1.000 | 138.26 | 138.26 |
| mt26aaq011b | U | Ancoratge químic amb vareta roscada d'acer zincat, de 10 mm de diàmetre, femella i volandera. (material) | 4.000 | 1.14 | 4.56 |
| mt21ves015g | m² | Vidre trempat laminar de seguretat, compost per dues llunes de 8 mm d'espessor, unides mitjançant quatre làmines incolores de butiral de polivinil, de 0,38 mm d'espessor cadascuna. Segons UNE-EN ISO 12543-2, UNE-EN 14449 i UNE-EN 12150-1 (material) | 1.075 | 147.00 | 158.03 |
| op00ato010 |  | Tornavís. | 1.000 | 0.00 | 0.00 |
| mo011 | h | Oficial 1ª muntador. (mà d'obra) | 0.863 | 29.34 | 25.32 |
| mo080 | h | Ajudant muntador. (mà d'obra) | 1.726 | 25.28 | 43.63 |
| % | % | Costos directes complementaris | 2 % | 369.80 | 7.40 |
|  |  | Costos directes |  |  | 377.20 |
