# Barana de vidre. Sistema "COMENZA"

- Propietat de l'arxiu: CYPE INGENIEROS, S.A.
- Format: FIEBDC-3/2002
- Divisa: EUR
- Costos indirectes: 3.00 %
- IVA: 21.00 %

## F Façanes i particions

### FD Defenses

#### FDY Sistemes de baranes de vidre

**FDY010** m Barana de vidre. Sistema "COMENZA".
Sistema de barana modular GlassFit SV-1801 Top "COMENZA", sense passamans, amb perfil de muntatge, model SV-1801, alumini anoditzat, capaç de suportar una força horitzontal uniformement repartida de 3,0 kN/m aplicada en la vora superior del vidre segons CTE DB SE-AE, d'altura màxima 110 cm, per a vidre trempat laminar de seguretat, compost per dos llunes de 12 mm de gruix unides mitjançant quatre làmines incolores de butiral de polivinil, de 0,38 mm d'espessor cadascuna. Sistema de muntatge Superior, de fixació mitjançant ancoratge a la cara superior de la biga de vora de forjat. Inclús ancoratge químic amb vareta roscada d'acer zincat per a fixació a la superfície suport.
Inclou: Marcat dels punts de fixació. Aplomat i anivellació. Fixació dels ancoratges. Muntatge d'elements complementaris.
Criteri d'amidament de projecte: Longitud mesurada a eixos, segons documentació gràfica de Projecte.
Criteri de mesura d'obra: Es mesurarà a eixos, la longitud realment executada segons especificacions de Projecte.

| Codi | Ut | Descripció | Rendiment | Preu | Import |
|---|---|---|---|---|---|
| mt25dfc140a | m | Sistema de barana modular GlassFit SV-1801 Top "COMENZA", sense passamans, amb perfil de muntatge, model SV-1801, alumini anoditzat, capaç de suportar una força horitzontal uniformement repartida de 3 kN/m aplicada en la vora superior del vidre segons CTE DB SE-AE. Inclús accessoris, peces i cargols homologats. (material) | 1.000 | 142.17 | 142.17 |
| mt26aaq011c | U | Ancoratge químic amb vareta roscada d'acer zincat, de 12 mm de diàmetre, femella i volandera. (material) | 5.000 | 1.89 | 9.45 |
| mt21ves015i | m² | Vidre trempat laminar de seguretat, compost per dues llunes de 12 mm d'espessor, unides mitjançant quatre làmines incolores de butiral de polivinil, de 0,38 mm d'espessor cadascuna. Segons UNE-EN ISO 12543-2, UNE-EN 14449 i UNE-EN 12150-1 (material) | 1.070 | 182.28 | 195.04 |
| op00ato010 |  | Tornavís. | 1.000 | 0.00 | 0.00 |
| mo011 | h | Oficial 1ª muntador. (mà d'obra) | 0.755 | 29.34 | 22.15 |
| mo080 | h | Ajudant muntador. (mà d'obra) | 1.511 | 25.28 | 38.20 |
| % | % | Costos directes complementaris | 2 % | 407.01 | 8.14 |
|  |  | Costos directes |  |  | 415.15 |
