# Barana de vidre. Sistema "COMENZA"

- Propietat de l'arxiu: CYPE INGENIEROS, S.A.
- Format: FIEBDC-3/2002
- Divisa: EUR
- Costos indirectes: 3.00 %
- IVA: 21.00 %

## F Façanes i particions

### FD Defenses

#### FDY Sistemes de baranes de vidre

**FDY010** m Barana de vidre. Sistema "COMENZA".
Sistema de barana modular GlassFit CC-772 "COMENZA", sense passamans, amb adaptador lateral, model CC-772, d'acer inoxidable AISI 316, acabat polit efecte mirall, amb dispositius de regulació Level 2D i Slot 360°, capaç de suportar una força horitzontal uniformement repartida de 0,8 kN/m aplicada en la vora superior del vidre segons CTE DB SE-AE, d'altura màxima 110 cm, per a vidre trempat laminar de seguretat, compost per dos llunes de 10 mm de gruix unides mitjançant quatre làmines incolores de butiral de polivinil, de 0,38 mm d'espessor cadascuna. Sistema de muntatge Lateral, de fixació mitjançant ancoratge a la cara exterior de la biga de vora de forjat. Inclús ancoratge químic amb vareta roscada d'acer zincat per a fixació a la superfície suport.
Inclou: Marcat dels punts de fixació. Aplomat i anivellació. Fixació dels ancoratges. Muntatge d'elements complementaris.
Criteri d'amidament de projecte: Longitud mesurada a eixos, segons documentació gràfica de Projecte.
Criteri de mesura d'obra: Es mesurarà a eixos, la longitud realment executada segons especificacions de Projecte.

| Codi | Ut | Descripció | Rendiment | Preu | Import |
|---|---|---|---|---|---|
| mt25dfc030a | m | Sistema de barana modular GlassFit CC-772 "COMENZA", sense passamans, amb adaptador lateral, model CC-772, d'acer inoxidable AISI 316, acabat polit efecte mirall, amb dispositius de regulació Level 2D i Slot 360°, capaç de suportar una força horitzontal uniformement repartida de 0,8 kN/m aplicada en la vora superior del vidre segons CTE DB SE-AE. Inclús accessoris, peces i cargols homologats. (material) | 1.000 | 114.00 | 114.00 |
| mt26aaq011b | U | Ancoratge químic amb vareta roscada d'acer zincat, de 10 mm de diàmetre, femella i volandera. (material) | 3.340 | 1.14 | 3.81 |
| mt21ves015h | m² | Vidre trempat laminar de seguretat, compost per dues llunes de 10 mm d'espessor, unides mitjançant quatre làmines incolores de butiral de polivinil, de 0,38 mm d'espessor cadascuna. Segons UNE-EN ISO 12543-2, UNE-EN 14449 i UNE-EN 12150-1 (material) | 1.400 | 150.30 | 210.42 |
| op00ato010 |  | Tornavís. | 1.000 | 0.00 | 0.00 |
| mo011 | h | Oficial 1ª muntador. (mà d'obra) | 0.884 | 29.34 | 25.94 |
| mo080 | h | Ajudant muntador. (mà d'obra) | 1.768 | 25.28 | 44.70 |
| % | % | Costos directes complementaris | 2 % | 398.87 | 7.98 |
|  |  | Costos directes |  |  | 406.85 |
