# Barana de vidre. Sistema "COMENZA"

- Propietat de l'arxiu: CYPE INGENIEROS, S.A.
- Format: FIEBDC-3/2002
- Divisa: EUR
- Costos indirectes: 3.00 %
- IVA: 21.00 %

## F Façanes i particions

### FD Defenses

#### FDY Sistemes de baranes de vidre

**FDY010** m Barana de vidre. Sistema "COMENZA".
Sistema de barana modular GlassFit CC-800 "COMENZA", sense passamans, amb pinça de subjecció, model CC-800, d'acer inoxidable Duplex ASTM 2205, acabat polit efecte mirall, amb dispositius de regulació Level 3D i Slot 180°, capaç de suportar una força horitzontal uniformement repartida de 0,5 kN/m aplicada en la vora superior del vidre segons CTE DB SE-AE, d'altura màxima 110 cm, per a vidre laminar de seguretat, compost per dos llunes de 10 mm de gruix unides mitjançant dues làmines incolores de butiral de polivinil, de 0,38 mm d'espessor cadascuna. Sistema de muntatge Superior, de fixació mitjançant ancoratge a la cara superior de la biga de vora de forjat. Inclús ancoratge químic amb vareta roscada d'acer inoxidable per a fixació a la superfície suport.
Inclou: Marcat dels punts de fixació. Aplomat i anivellació. Fixació dels ancoratges. Muntatge d'elements complementaris.
Criteri d'amidament de projecte: Longitud mesurada a eixos, segons documentació gràfica de Projecte.
Criteri de mesura d'obra: Es mesurarà a eixos, la longitud realment executada segons especificacions de Projecte.

| Codi | Ut | Descripció | Rendiment | Preu | Import |
|---|---|---|---|---|---|
| mt25dfc060aa | m | Sistema de barana modular GlassFit CC-800 "COMENZA", sense passamans, amb pinça de subjecció, model CC-800, d'acer inoxidable Duplex ASTM 2205, acabat polit efecte mirall, amb dispositius de regulació Level 3D i Slot 180°, capaç de suportar una força horitzontal uniformement repartida de 0,5 kN/m aplicada en la vora superior del vidre segons CTE DB SE-AE. Inclús accessoris, peces i cargols homologats. (material) | 1.000 | 119.78 | 119.78 |
| mt26aaq011f | U | Ancoratge químic amb vareta roscada d'acer inoxidable, de 12 mm de diàmetre, femella i volandera. (material) | 1.540 | 3.29 | 5.07 |
| mt21ves015k | m² | Vidre laminar de seguretat, compost per dues llunes de 10 mm d'espessor, unides mitjançant dues làmines incolores de butiral de polivinil, de 0,38 mm d'espessor cadascuna. Segons UNE-EN ISO 12543-2, UNE-EN 14449 i UNE-EN 12150-1 (material) | 1.050 | 94.00 | 98.70 |
| op00ato010 |  | Tornavís. | 1.000 | 0.00 | 0.00 |
| mo011 | h | Oficial 1ª muntador. (mà d'obra) | 0.567 | 29.34 | 16.64 |
| mo080 | h | Ajudant muntador. (mà d'obra) | 1.135 | 25.28 | 28.69 |
| % | % | Costos directes complementaris | 2 % | 268.88 | 5.38 |
|  |  | Costos directes |  |  | 274.26 |
