# Clau de pas

- Propietat de l'arxiu: CYPE Ingenieros S.A.
- Format: FIEBDC-3/2016
- Programa: Generador de precios de la construcción. CYPE Ingenieros, S.A.
- Data: 17/05/2024
- Divisa: EUR
- Costos indirectes: 3 %
- IVA: 21 %

## I Instal·lacions

### IF Fontaneria

#### IFI Instal·lació interior

**IFI008** U Clau de pas.
Vàlvula d'esfera de polipropilè copolímer random (PP-R), "FITTINGS ESTÁNDAR", de 20 mm de diàmetre.
Inclou: Replanteig. Connexió de la vàlvula als tubs. Comprovació del seu correcte funcionament.
Criteri d'amidament de projecte: Nombre d'unitats previstes, segons documentació gràfica de Projecte.
Criteri de mesura d'obra: Es mesurarà el nombre d'unitats realment executades segons especificacions de Projecte.

| Codi | Ut | Descripció | Rendiment | Preu | Import |
|---|---|---|---|---|---|
| mt37avf305a | U | Vàlvula d'esfera de polipropilè copolímer random (PP-R), "FITTINGS ESTÁNDAR", de 20 mm de diàmetre. (material) | 1 | 8.99 | 8.990 |
| mt37www010 | U | Material auxiliar per a instal·lacions de lampisteria. (material) | 1 | 1.4 | 1.400 |
| mo008 | h | Oficial 1ª lampista. (mà d'obra) | 0.17 | 29.34 | 4.988 |
| mo107 | h | Ajudant lampista. (mà d'obra) | 0.17 | 25.25 | 4.293 |
| % | % | Costos directes complementaris | 2 % | 19.671 | 0.393 |
|  |  | Costos directes |  |  | 20.064 |

Residus:
- col·locació: mt37avf305a Vàlvula d'esfera de polipropilè copolímer random (PP-R), "FITTINGS ESTÁNDAR", de 20 mm de diàmetre; factor de residu 0.0272

## Recursos

**mt37avf305a** U Vàlvula d'esfera de polipropilè copolímer random (PP-R), "FITTINGS ESTÁNDAR", de 20 mm de diàmetre
Dades tècniques: Cost energètic 11.635 MJ; Emissió de CO2 0.394 kg; Codi LER 17 02 03; Massa de l'element 0.125 kg; Volum 0.000208 m3
Residus:
- embalatge: re150101 Envasos de paper i cartró. (component de residu); rendiment 0.035 kg; Codi LER 15 01 01; Massa de l'element 1 kg; Volum 0.001333 m3
