# Canonada per instal·lació interior, encastada en la paret

- Propietat de l'arxiu: CYPE INGENIEROS, S.A.
- Format: FIEBDC-3/2002
- Divisa: EUR
- Costos indirectes: 3.00 %
- IVA: 21.00 %

## I Instal·lacions

### IF Fontaneria

#### IFI Instal·lació interior

**IFI006** m Canonada per instal·lació interior, encastada en la paret.
Canonada per instal·lació interior, encastada en la paret, formada per tub de polietilè reticulat (PE-Xa), "FITTINGS ESTÁNDAR", de 16 mm de diàmetre exterior, sèrie 4, classe 1-2-5/8 bar i classe 4/10 bar, subministrat en barres. Inclús material auxiliar para muntatge i subjecció a l'obra, accessoris i peces especials.
Criteri de valoració econòmica: El preu no inclou les ajudes de paleta per a instal·lacions.
Inclou: Replanteig. Col·locació i fixació de tub i accessoris. Realització de proves de servei.
Criteri d'amidament de projecte: Longitud mesurada segons documentació gràfica de Projecte.
Criteri de mesura d'obra: Es mesurarà la longitud realment executada segons especificacions de Projecte.

| Codi | Ut | Descripció | Rendiment | Preu | Import |
|---|---|---|---|---|---|
| mt37tpf400h | U | Material auxiliar per a muntatge i subjecció a l'obra de les canonades de polietilè reticulat (PE-Xa), "FITTINGS ESTÁNDAR", de 16 mm de diàmetre exterior. (material) | 0.400 | 0.10 | 0.04 |
| mt37tpf010hc | m | Tub de polietilè reticulat (PE-Xa), "FITTINGS ESTÁNDAR", de 16 mm de diàmetre exterior, sèrie 4, classe 1-2-5/8 bar i classe 4/10 bar, subministrat en barres, segons UNE-EN ISO 15875-2, amb el preu incrementat el 10% en concepte d'accessoris i peces especials. (material) | 1.000 | 2.15 | 2.15 |
| mo008 | h | Oficial 1ª lampista. (mà d'obra) | 0.036 | 29.34 | 1.06 |
| mo107 | h | Ajudant lampista. (mà d'obra) | 0.036 | 25.25 | 0.91 |
| % | % | Costos directes complementaris | 2 % | 4.16 | 0.08 |
|  |  | Costos directes |  |  | 4.24 |
