# Punt d'omplert

- Propietat de l'arxiu: CYPE Ingenieros S.A.
- Format: FIEBDC-3/2016
- Programa: Generador de precios de la construcción. CYPE Ingenieros, S.A.
- Data: 18/05/2024
- Divisa: EUR
- Costos indirectes: 3 %
- IVA: 21 %

## I Instal·lacions

### IC Calefacció, refrigeració, climatització i A.C.S.

#### ICS Sistemes de conducció d'aigua

**ICS005** U Punt d'omplert.
Punt d'omplert de xarxa de distribució d'aigua, per a sistema de calefacció, format per 2 m de tub multicapa de polietilè reticulat/alumini/polietilè reticulat d'alta densitat (PE-X/Al/PE-X), de 40 mm de diàmetre i 4 mm de gruix, temperatura màxima de funcionament 95°C, col·locat superficialment, amb aïllament mitjançant camisa aïllant flexible d'escuma elastomèrica, vàlvules de tall, filtre retenidor de residus, comptador d'aigua i vàlvula de retenció. Inclús material auxiliar para muntatge i subjecció a l'obra, accessoris i peces especials.
Inclou: Replanteig. Col·locació i fixació. Col·locació de l'aïllament. Realització de proves de servei.
Criteri d'amidament de projecte: Nombre d'unitats previstes, segons documentació gràfica de Projecte.
Criteri de mesura d'obra: Es mesurarà el nombre d'unitats realment executades segons especificacions de Projecte.

| Codi | Ut | Descripció | Rendiment | Preu | Import |
|---|---|---|---|---|---|
| mt37tco400he | U | Material auxiliar per a muntatge i subjecció a l'obra de les canonades multicapa de polietilè reticulat/alumini/polietilè reticulat d'alta densitat (PE-X/Al/PE-X), amb barrera d'oxigen, de 40 mm de diàmetre exterior. (material) | 2 | 0.48 | 0.960 |
| mt37tco010hee | m | Tub multicapa de polietilè reticulat/alumini/polietilè reticulat d'alta densitat (PE-X/Al/PE-X), de 40 mm de diàmetre i 4 mm de gruix, temperatura màxima de funcionament 95°C, segons UNE-EN ISO 21003-1, amb el preu incrementat el 20% en concepte d'accessoris i peces especials. (material) | 2 | 11.58 | 23.160 |
| mt37sve010f | U | Vàlvula d'esfera de llautó niquelat per roscar de 1 1/2". (material) | 2 | 27.73 | 55.460 |
| mt37www060g | U | Filtre retenidor de residus de llautó, amb tamís d'acer inoxidable amb perforacions de 0,5 mm de diàmetre, amb rosca de 1 1/2", per a una pressió màxima de treball de 16 bar i una temperatura màxima de 110°C. (material) | 1 | 24.23 | 24.230 |
| mt37cic020e | U | Comptador d'aigua freda, per roscar, de 1 1/2" de diàmetre. (material) | 1 | 356.48 | 356.480 |
| mt37svr010e | U | Vàlvula de retenció de llautó per roscar de 1 1/2". (material) | 1 | 17.87 | 17.870 |
| mt17coe050gd | m | Camisa aïllant d'escuma elastomèrica, de 43,5 mm de diàmetre interior i 27,0 mm de gruix (equivalent a 30,0 mm de RITE IT 1.2.4.2) mm de gruix, a força de cautxú sintètic flexible, d'estructura cel·lular tancada. (material) | 2 | 14.56 | 29.120 |
| mt17coe110 | l | Adhesiu per camisa aïllant elastomèrica. (material) | 0.134 | 19.01 | 2.547 |
| mo004 | h | Oficial 1ª calefactor. (mà d'obra) | 0.528 | 29.34 | 15.492 |
| mo103 | h | Ajudant calefactor. (mà d'obra) | 0.528 | 25.25 | 13.332 |
| % | % | Costos directes complementaris | 2 % | 538.651 | 10.773 |
|  |  | Costos directes |  |  | 549.424 |

Residus:
- col·locació: mt37tco010hee; factor de residu 0.0267454
- col·locació: mt17coe050gd; factor de residu 0.0643972

## Recursos

**mt37tco010hee** m Tub multicapa de polietilè reticulat/alumini/polietilè reticulat d'alta densitat (PE-X/Al/PE-X)
Dades tècniques: Cost energètic 69.924 MJ; Emissió de CO2 3.220 kg; Codi LER 17 02 03; Massa de l'element 0.542 kg; Volum 0.000903 m3

**mt37sve010f** U Vàlvula d'esfera de llautó niquelat per roscar de 1 1/2"
Dades tècniques: Cost energètic 1546.199 MJ; Emissió de CO2 103.901 kg
Residus:
- embalatge: re150101 Envasos de paper i cartró. (component de residu); rendiment 0.072 kg; Codi LER 15 01 01; Massa de l'element 1 kg; Volum 0.001333 m3

**mt37www060g** U Filtre retenidor de residus de llautó
Dades tècniques: Cost energètic 1001.562 MJ; Emissió de CO2 70.973 kg
Residus:
- embalatge: re150101 Envasos de paper i cartró; rendiment 0.072 kg

**mt37svr010e** U Vàlvula de retenció de llautó per roscar de 1 1/2"
Dades tècniques: Cost energètic 1193.042 MJ; Emissió de CO2 80.183 kg
Residus:
- embalatge: re150101 Envasos de paper i cartró; rendiment 0.072 kg

**mt17coe050gd** m Camisa aïllant d'escuma elastomèrica
Dades tècniques: Cost energètic 7.923 MJ; Emissió de CO2 0.348 kg; Codi LER 17 02 03; Massa de l'element 0.0846 kg; Volum 0.000141 m3
Residus:
- embalatge: re170203 Plàstic. (component de residu); rendiment 0.004 kg; Codi LER 17 02 03; Massa de l'element 1 kg; Volum 0.001667 m3
