# Punt d'omplert

- Propietat de l'arxiu: CYPE Ingenieros S.A.
- Format: FIEBDC-3/2016
- Programa: Generador de precios de la construcción. CYPE Ingenieros, S.A.
- Data: 18/05/2024
- Divisa: EUR
- Costos indirectes: 3 %
- IVA: 21 %

## I Instal·lacions

### IC Calefacció, refrigeració, climatització i A.C.S.

#### ICS Sistemes de conducció d'aigua

**ICS005** U Punt d'omplert.
Punt d'omplert de xarxa de distribució d'aigua, per a sistema de calefacció, format per 2 m de tub de polibutilè (PB) amb barrera d'oxigen (EVOH), sèrie 5, de 28 mm de diàmetre exterior i 2,5 mm de gruix, col·locat superficialment, amb aïllament mitjançant camisa aïllant flexible d'escuma elastomèrica, vàlvules de tall, filtre retenidor de residus, comptador d'aigua i vàlvula de retenció. Inclús material auxiliar para muntatge i subjecció a l'obra, accessoris i peces especials.
Inclou: Replanteig. Col·locació i fixació. Col·locació de l'aïllament. Realització de proves de servei.
Criteri d'amidament de projecte: Nombre d'unitats previstes, segons documentació gràfica de Projecte.
Criteri de mesura d'obra: Es mesurarà el nombre d'unitats realment executades segons especificacions de Projecte.

| Codi | Ut | Descripció | Rendiment | Preu | Import |
|---|---|---|---|---|---|
| mt37tps420c | U | Material auxiliar per a muntatge i subjecció a l'obra de les canonades de polibutilè (PB) amb barrera d'oxigen (EVOH), de 28 mm de diàmetre exterior. (material) | 2 | 0.34 | 0.680 |
| mt37tps020ce | m | Tub de polibutilè (PB) amb barrera d'oxigen (EVOH), sèrie 5, de 28 mm de diàmetre exterior i 2,5 mm de gruix, segons UNE-EN ISO 15876-2, amb el preu incrementat el 20% en concepte d'accessoris i peces especials. (material) | 2 | 8.16 | 16.320 |
| mt37sve010d | U | Vàlvula d'esfera de llautó niquelat per roscar de 1". (material) | 2 | 12.15 | 24.300 |
| mt37www060d | U | Filtre retenidor de residus de llautó, amb tamís d'acer inoxidable amb perforacions de 0,4 mm de diàmetre, amb rosca de 1", per a una pressió màxima de treball de 16 bar i una temperatura màxima de 110°C. (material) | 1 | 9.12 | 9.120 |
| mt37cic020c | U | Comptador d'aigua freda, per roscar, de 1" de diàmetre. (material) | 1 | 165.25 | 165.250 |
| mt37svr010c | U | Vàlvula de retenció de llautó per roscar de 1". (material) | 1 | 8.08 | 8.080 |
| mt17coe050ec | m | Camisa aïllant d'escuma elastomèrica, de 29 mm de diàmetre interior i 22,0 mm de gruix (equivalent a 25,0 mm de RITE IT 1.2.4.2) mm de gruix, a força de cautxú sintètic flexible, d'estructura cel·lular tancada. (material) | 2 | 8.76 | 17.520 |
| mt17coe110 | l | Adhesiu per camisa aïllant elastomèrica. (material) | 0.09 | 19.01 | 1.711 |
| mo004 | h | Oficial 1ª calefactor. (mà d'obra) | 0.504 | 29.34 | 14.787 |
| mo103 | h | Ajudant calefactor. (mà d'obra) | 0.504 | 25.25 | 12.726 |
| % | % | Costos directes complementaris | 2 % | 270.494 | 5.410 |
|  |  | Costos directes |  |  | 275.904 |

Residus:
- col·locació: mt37tps020ce; factor de residu 0.0272632
- col·locació: mt17coe050ec; factor de residu 0.0667562

## Recursos

**mt37tps020ce** m Tub de polibutilè (PB) amb barrera d'oxigen (EVOH)
Dades tècniques: Cost energètic 18.407 MJ; Emissió de CO2 0.914 kg; Codi LER 17 02 03; Massa de l'element 0.19 kg; Volum 0.000317 m3

**mt37sve010d** U Vàlvula d'esfera de llautó niquelat per roscar de 1"
Dades tècniques: Cost energètic 843.399 MJ; Emissió de CO2 56.701 kg
Residus:
- embalatge: re150101 Envasos de paper i cartró. (component de residu); rendiment 0.072 kg; Codi LER 15 01 01; Massa de l'element 1 kg; Volum 0.001333 m3

**mt37www060d** U Filtre retenidor de residus de llautó
Dades tècniques: Cost energètic 563.396 MJ; Emissió de CO2 39.949 kg
Residus:
- embalatge: re150101 Envasos de paper i cartró; rendiment 0.072 kg

**mt37svr010c** U Vàlvula de retenció de llautó per roscar de 1"
Dades tècniques: Cost energètic 852.184 MJ; Emissió de CO2 57.291 kg
Residus:
- embalatge: re150101 Envasos de paper i cartró; rendiment 0.072 kg

**mt17coe050ec** m Camisa aïllant d'escuma elastomèrica
Dades tècniques: Cost energètic 4.577 MJ; Emissió de CO2 0.201 kg; Codi LER 17 02 03; Massa de l'element 0.0484 kg; Volum 0.000081 m3
Residus:
- embalatge: re170203 Plàstic. (component de residu); rendiment 0.003 kg; Codi LER 17 02 03; Massa de l'element 1 kg; Volum 0.001667 m3
