# Canonada de distribució d'aigua, per a climatització

- Propietat de l'arxiu: CYPE Ingenieros S.A.
- Format: FIEBDC-3/2016
- Programa: Generador de precios de la construcción. CYPE Ingenieros, S.A.
- Data: 21/05/2024
- Divisa: EUR
- Costos indirectes: 3 %
- IVA: 21 %

## I Instal·lacions

### IC Calefacció, refrigeració, climatització i A.C.S.

#### ICS Sistemes de conducció d'aigua

**ICS011** m Canonada de distribució d'aigua, per a climatització.
Canonada de distribució d'aigua freda i calenta de climatització formada per tub multicapa de polietilè resistent a la temperatura/alumini/polietilè resistent a la temperatura (PE-RT/Al/PE-RT), amb la capa d'alumini sense soldadura, de 20 mm de diàmetre exterior i 2,25 mm de gruix, color blanc, subministrat en rotllos, col·locat superficialment en el interior de l'edifici, amb aïllament mitjançant camisa aïllant flexible d'escuma elastomèrica. Inclús material auxiliar para muntatge i subjecció a l'obra, accessoris i peces especials.
Inclou: Replanteig. Col·locació i fixació de canonades, accessoris i peces especials. Col·locació de l'aïllament. Realització de proves de servei.
Criteri d'amidament de projecte: Longitud mesurada segons documentació gràfica de Projecte.
Criteri de mesura d'obra: Es mesurarà la longitud realment executada segons especificacions de Projecte.

| Codi | Ut | Descripció | Rendiment | Preu | Import |
|---|---|---|---|---|---|
| mt37tpu425b | U | Material auxiliar per a muntatge i subjecció a l'obra de les canonades multicapa de polietilè resistent a la temperatura/alumini/polietilè resistent a la temperatura (PE-RT/Al/PE-RT), de 20 mm de diàmetre exterior. (material) | 1 | 0.25 | 0.250 |
| mt37tpu025be | m | Tub multicapa de polietilè resistent a la temperatura/alumini/polietilè resistent a la temperatura (PE-RT/Al/PE-RT), amb la capa d'alumini sense soldadura, de 20 mm de diàmetre exterior i 2,25 mm de gruix, color blanc, subministrat en rotllos, segons UNE-EN ISO 21003-2, amb el preu incrementat el 20% en concepte d'accessoris i peces especials. (material) | 1 | 6.01 | 6.010 |
| mt17coe055di | m | Camisa aïllant d'escuma elastomèrica, amb un elevat factor de resistència a la difusió del vapor d'aigua, de 23 mm de diàmetre interior i 25 mm de gruix, a força de cautxú sintètic flexible, d'estructura cel·lular tancada. (material) | 1 | 9.75 | 9.750 |
| mt17coe110 | l | Adhesiu per camisa aïllant elastomèrica. (material) | 0.035 | 19.01 | 0.665 |
| mo004 | h | Oficial 1ª calefactor. (mà d'obra) | 0.132 | 29.34 | 3.873 |
| mo103 | h | Ajudant calefactor. (mà d'obra) | 0.132 | 25.25 | 3.333 |
| % | % | Costos directes complementaris | 2 % | 23.881 | 0.478 |
|  |  | Costos directes |  |  | 24.359 |

Residus:
- col·locació: mt37tpu025be; factor de residu 0.0275032
- col·locació: mt17coe055di; factor de residu 0.0663525

## Recursos

**mt37tpu025be** m Tub multicapa de polietilè resistent a la temperatura/alumini/polietilè resistent a la temperatura (PE-RT/Al/PE-RT)
Dades tècniques: Cost energètic 19.997 MJ; Emissió de CO2 0.921 kg; Codi LER 17 02 03; Massa de l'element 0.155 kg; Volum 0.000258 m3

**mt17coe055di** m Camisa aïllant d'escuma elastomèrica
Dades tècniques: Cost energètic 4.634 MJ; Emissió de CO2 0.204 kg; Codi LER 17 02 03; Massa de l'element 0.0488 kg; Volum 0.000081 m3
Residus:
- embalatge: re170203 Plàstic. (component de residu); rendiment 0.003 kg; Codi LER 17 02 03; Massa de l'element 1 kg; Volum 0.001667 m3
